# Altes Landratsamt Erding
Angebotsaufforderung (GAEB DA XML 3.3, DA83)
Projekt: 523 LAED Erding
Währung: EUR
Erstellt mit: CaliforniaX by G&W Software AG, CaliforniaX V25.2.08, 18.08.2026

## G14 Natur- u. Betonwerkstein
Datum: 18.08.2026

*Hinweis*
VORBEMERKUNGEN

Es gilt für alle Gewerke VOB Teil C mit allen darin verankerten
und die Leistungen betreffenden Normen.

*Hinweis*
I.  ALLGEMEINE ANGABEN

*Hinweis*
1.  Baubeschreibung

Umbau und Erweiterung (Neubau) des „Alten Landratsamtes“ in Erding auf einem innerstädtischen Grundstück in Erding, Gemarkung Erding.
Der Gebäudekomplex liegt auf den Grundstücken mit den Flurnummern 97
und 97/1.

Das 1781/1782 erbaute Palais des Freiherren Joseph von Widmann (Vordergebäude) ist Teil einer geschlossenen Häuserzeile an der Langen Zeile und wurde als zweigeschossiger Walmdachbau mit Giebelgauben und einer klassizistischen Fassade errichtet. Es ist teilweise unterkellert.
Zum Gebäude gehört weiterhin ein zentraler Hof und der ebenfalls historische zweigeschossige Südflügel.

Das Ensemble steht als eingetragenes Einzeldenkmal unter Denkmalschutz.
Rückwärtig wird ein L-förmiger Neubau errichtet, sodass ein Karree mit vierseitiger Bebauung und einem Innenhof entsteht, das durch einen Zugang im Osten (Neubau) über die Roßmayrgasse 13 und einem Zugang im Westen (Altbau) über die Lange Zeile 10 erschlossen wird.

Der L-förmige Neubau wird mit Kellergeschoss, Erd- und 1. und 2.
Obergeschoss sowie einem Dachgeschoss (Laternengeschoss) errichtet.
Die Anbindung an den Bestand erfolgt über ein Foyer, das
eingeschossigen mit Flachdach ausgeführt wird.

Der Gesamtbaukörper hat nordseitig eine Länge von ca. 53,51m, (historisches Gebäude ca. 17,28m) und südseitig eine Länge von 54,57m (historisches Gebäude ca. 39,86m). In der Breite ist das historische Gebäude ostseitig ca. 27,70m breit und westseitig ca.29,28 m breit.

*Hinweis*
2.  Leistungsbeschreibung Grundsätzliches

2.1  Sicherheits- und Gesundheitsschutz

2.1.1.  Rechtsnormen

Es gelten die aktuellen gesetzlichen Vorschriften, sowie die jeweils gültige Fassung der Verordnung über Sicherheit und Gesundheitsschutz auf Baustellen (BaustellV), Arbeitsschutzgesetz (ArbSchG), DGUV Vorschriften, PSA-Benutzungsverordnung.

2.1.2  Sicherheits- und Gesundheitskoordinator des AG

Für das Bauvorhaben ist ein Sicherheits- und Gesundheitskoordinator (SiGeKo) nach BaustellV bestellt. Hinweise und Vorgaben des Koordinators sind zu beachten und unverzüglich umzusetzen.

Die Abstellung der vom Koordinator festgestellten Mängel sind der Bauüberwachung des AG und dem Koordinator schriftlich anzuzeigen.

Formulare wie Unterweisungen, Mitarbeiter- und Werkzeuglisten sind auf Anforderung des SiGeKo auszufüllen und vorzulegen.

Bei Gefahr in Verzug hat der SiGeKo ein unmittelbares Weisungsrecht gegenüber den Beteiligten.

2.1.3  Fachkraft und Maßnahmen des AN

Vor Beginn der Arbeiten hat jeder Auftragnehmer (gilt auch für Nachunternehmer) dem Auftraggeber unaufgefordert die Fachkraft des AN für Arbeitssicherheit sowie die vorgesehenen Maßnahmen zur Sicherheit und zum Gesundheitsschutz seiner auf der Baustelle Beschäftigten bekannt zu geben. Dies kann in Form einer Dokumentation entsprechend § 6 ArbSchG geschehen.

2.1.5  Gefährdungsanalyse des AN

Vor Aufnahme der Arbeiten ist die gemäß § 5 ArbSchG für das Bauvorhaben zu erstellende Gefährdungsanalyse der Bauüberwachung des AG und dem Koordinator nach BaustellV vorzulegen.

2.1.6  Verstoß

Personen, die gegen Arbeitsschutz- und Unfallverhütungsvorschriften verstoßen oder den Anweisungen des Auftraggebers bzw. den Hinweisen des Koordinators nicht Folge leisten, sind abzuberufen und zu ersetzen.

A2.1.7  Alkohol-, Rauch- und Drogenverbot

Auf der Baustelle herrscht innerhalb der Einfriedung grundsätzlich Alkohol-, Rauch- und Drogenverbot. Der AN hat Personen, bei denen der begründete Verdacht auf Alkohol- und Drogeneinfluss besteht, unverzüglich von der Baustelle zu entfernen. Der AG behält sich vor, solchen Personen dauerhaft Baustellenverbot zu erteilen.

2.2  Immissionsschutz

2.2.1  Baulärm

Die Baumaßnahme befindet sich in einem Wohngebiet. Für den Schutz gegen Baulärm gelten außer den Anforderungen des BImSchG, die Allgemeinen Verwaltungsvorschrift gegen Baulärm - Geräuschimmission - und die zusätzlichen landesrechtlichen Vorschriften. Folgende Immissionsrichtwerte sind nach dem Merkblatt zum Schutz gegen Baulärm ( www.muenchen.de/laerm.) einzuhalten:
Tagsüber, Werktage außerhalb der Ruhezeiten 8.00 - 20.00 Uhr: 55 dB (A)
Tagsüber, Werktage innerhalb der Ruhezeiten 6.00 - 8.00 Uhr: 50 dB (A)
Nachts 20.00 - 6.00 Uhr: < 40 dB (A)

2.2.2  Staubschutz

Die Staubentwicklung außerhalb und innerhalb der Gebäude muss durch geeignete Maßnahmen auf ein Minimum beschränkt werden.

Zur Einhaltung der Feinstaubgrenzwerte und Verbesserung der Luftqualität müssen die einzusetzenden Maschinen die Emmisionsanforderungen, Vorgaben und Grenzwerte der Bayrischen Luftreinhalteverordnung - BayLuft erfüllen und einhalten.

2.3  Arbeitszeit

Die Arbeitszeit richtet sich nach den Bestimmungen des Arbeitszeitgesetzes.

Soweit behördliche Ausnahmegenehmigungen eingeholt werden, hat der AN diese dem AG vorzulegen.

Die Rahmenarbeitszeiten sind werktags Montag - Samstag, 7:00 - 20:00 Uhr. Ganztägig an Sonntagen und gesetzlichen Feiertagen im Bundesland Bayern sowie werktags in der Zeit von 20:00 - 7:00 Uhr sind Bauarbeiten nicht erlaubt.

2.4 Bauwesenversicherung

Der Auftraggeber schließt eine projektbezogene Bauwesensversicherung ab.

Die entsprechenden anteiligen Kosten werden im Rahmen der Abrechnungen in Abzug gebracht. Die entsprechenden Kosten sind in die Einheitspreise einzurechnen.

Unabhängig davon hat der Auftragnehmer vor Auftragserteilung den Nachweis über eine bestehende und angemessene Bauhaftpflichtversicherung vorzulegen.

2.5  Informationen an Dritte

Die Durchführung von Besichtigungen, die Gestattung der Einsichtnahme in technische Unterlagen (Beschreibungen, Pläne, Zeichnungen, Bilder, Berichte usw.) und die Erteilung von Auskünften über diesen Vertrag, über das Bauwerk und die bereits installierten Einrichtungen bedürfen der ausdrücklichen Zustimmung des AG.

2.6  Materialökologie

2.6.1  Verstöße

Es wird eindringlich auf die Einhaltung aller nachfolgenden städtischen und gesetzlichen Vorgaben zur Materialökologie hingewiesen. Sollten Verstöße festgestellt werden, sind alle vertragswidrig verbauten Stoffe und Materialien oder verwendete Reinigungsmittel auf Kosten des AN zu entfernen und mit zugelassenen Produkten zu ersetzen. Kontrollen erfolgen durch den AG und dessen Erfüllungsgehilfen, die Bauleitungen vor Ort und den SiGeKo.

2.6.2  Allgemeine Anforderungen

Es gilt grundsätzlich für alle materialökologischen Anforderungen:

2.6.2.1:  Nachweise

Die geforderte Qualität der Baustoffe und Bauprodukte ist rechtzeitig vor Ausführung bzw. Bestellung durch Produkt-, Sicherheitsdatenblätter oder sonstige geeignete Nachweise zu belegen. Die Verantwortung der Produkteinhaltung liegt allein beim AN.

Nachweise wie Sicherheitsdatenblätter, Umweltzeichen-Zertifikate, Datenblätter oder Emissionsprüfberichte müssen aktuell sein. Bei Umweltzeichen gilt die jeweils aktuellste Version. Ist die Gültigkeitsfrist z.B. einer zugrundeliegenden "Blauer Engel"-Version abgelaufen, werden die Zertifikate vom Baureferat nicht akzeptiert. Im Fall der Überschneidung von zwei Versionen (Übergangsfrist) ist möglichst die aktuellste Version vorzulegen.

2.6.2.2  Produktänderungen

Notwendige Produktänderungen während der Ausführung sind unverzüglich mit dem AG abzustimmen, es sind alle vorgenannten Nachweise neu vorzulegen und neu von der Projektleitung freizugeben.

2.6.2.3  Originalgebinde auf der Baustelle:

Es sind alle Produkte auf der Baustelle im Originalgebinde zu verwenden, eine Anlieferung bereits vorgemischter Produkte in Fremd oder Neutralgebinden ist untersagt.

2.6.3  Feinstaub, Gesundheitsgefährlicher Staub

Das "Merkblatt zur Staubminderung bei Baustellen" der Regierung von Oberbayern ist zu beachten.

Die Staubentwicklung ist, so weit technisch möglich, zu vermeiden.

Bei Maschineneinsatz sind, sofern in der Position nicht anders gefordert, staubarme, abgestimmte Bearbeitungssysteme (Maschine und Mobilentstauber) zu verwenden, die den allgemeinen Staubgrenzwert von 1,25 mg/m³ für die alveolengängige (A-) Fraktion sowie 10 mg/m³ für die einatembare (E-) Fraktion einhalten.

Die BG BAU führt Positivlisten staubarmer Bearbeitungssysteme und staubarmer Produkte.

Werden gesundheitsgefährliche mineralische Stäube oder andere Gefahrstoffe freigesetzt, sind die notwendigen Maßnahmen entsprechend der jeweiligen Technischen Regel Gefahrstoffe (TRGS 505, 519, 521, 559, 900 u.a.) und der Gefahrstoffverordnung zu ergreifen.

Beim Bearbeiten von Bestandsbauteilen mit bleiweißhaltigen Anstrichen sind die Handlungsanleitungen der BG BAU zu beachten.

2.6.4.  Stoffe mit besonders besorgniserregenden Eigenschaften

Alle verwendeten Bauprodukte dürfen keine Stoffe mit folgenden Eigenschaften als konstitutionelle Bestandteile (d.h. Stoffe, die im Endprodukt verbleiben und in diesem eine Funktion erfüllen) enthalten:

Stoffe, die unter der Chemikalienverordnung REACH als besonders besorgniserregend identifiziert und in die gemäß REACH Artikel 59 Absatz 1 erstellte Liste (sogenannte „Kandidatenliste“) aufgenommen wurden (SVHC). Es gilt die jeweils aktuelle Fassung der Kandidatenliste.

Stoffe, die in ihrem Sicherheitsdatenblatt mit Eigenschaften gekennzeichnet sind, die zur Aufnahme in die Kandidatenliste führen können (REACH Art. 57).
Dies umfasst folgende Stoffe:

Erwiesenermaßen krebserzeugende, erbgutverändernde oder fortpflanzungsgefährdende Stoffe („KMR-Stoffe“ der Kat. 1A und 1B) und Stoffe, die gemäß den Kriterien der EG-Verordnung 1272/2008 (oder der Richtlinie 67/548/EWG) mit den im Folgenden genannten H-Sätzen bzw. R-Sätzen eingestuft sind als:

karzinogen (krebserzeugend) Kat. Carc. 1A / Carc. 1B
H350: Kann Krebs erzeugen.
H350i: Kann bei Einatmen Krebs erzeugen.

keimzellmutagen (erbgutverändernd) Kat. Muta. 1A / Muta. 1B:
H340: Kann genetische Defekte verursachen.

reproduktionstoxisch (fortpflanzungsgefährdend) Kat. Repr. 1A, Repr. 1B:
H360F, R60: Kann die Fruchtbarkeit beeinträchtigen.
H360D, R61: Kann das Kind im Mutterleib schädigen.
H360FD, R60/61: Kann die Fruchtbarkeit beeinträchtigen.
Kann das Kind im Mutterleib schädigen.
H360Fd, R60/63: Kann die Fruchtbarkeit beeinträchtigen.
Kann vermutlich das Kind im Mutterleib schädigen.
H360Df, R61/62: Kann das Kind im Mutterleib schädigen.
Kann vermutlich die Fruchtbarkeit beeinträchtigen.

Stoffe mit PBT- (persistent, bioakkumulierend und toxisch)
oder vPvB-  (sehr persistent und sehr bioakkumulierend) Eigenschaften.

Für bestimmte Stoffe (z.B. Formaldehyd) gelten besondere Regeln.
Diese sind über die Anforderungen des Blauen Engels bzw. über die in den nachfolgenden Absätzen explizit aufgeführten Anforderungen geregelt.

2.6.5 Biozide

Entfällt

2.6.6.  Polyvinylchlorid (PVC) / Chlorchemische Produkte

Der Einsatz von chlorchemischen Produkten ist ausgeschlossen (z.B. bei Fußbodenbelägen, Fenstern, Türen, Rollladen, Sanitärleitungen, Elektroinstallation, Abdeck-/ Trennfolien, Dichtungsbahnen).

Ausnahmen sind zulässig für Anwendungsbereiche ohne vertretbare Alternativen.

2.6.7  Dämmstoffe aus nachwachsenden Rohstoffen,

die als Flammschutzmittel Borate enthalten, sind über den allgemeinen Stoffausschluss ausgeschlossen.

Im Innenbereich müssen Flachs-, Hanf-, Holzfaser- und Schurwolle-Dämmstoffe mindestens den Anforderungen des Umweltzeichens "Blauer Engel" RAL-UZ 132 oder natureplus Qualitätszeichen RL0100ff und RL030ff entsprechen.

Für Zelluslosedämmstoffe ist zum Nachweis der Boratfreiheit eine zusätzliche Herstellererklärung erforderlich.

2.6.8  Spritz- und Montageschäume

Die Verwendung von Montageschäumen und sonstigen Ortschäumen ist ausgeschlossen.

Dies gilt nicht für die Verwendung bei Wärmedämmverbundsystemen zum Schließen von Fugen zwischen Dämmstoffplatten gemäß den Hersteller-Verarbeitungsrichtlinien.

2.6.9  Dichtungen und Abdichtungen

Zur Vermeidung der Innenraumluftbelastung sind bei den Kleb- und Dichtstoffe in Innenräumen amin- oder oximvernetzende bzw. -haltige Produkte ausgeschlossen.

Es dürfen nur Produkte mit den Umweltzeichen „Emicode“ EC1plus oder RAL-UZ 123 (Blauer Engel) verwendet werden.

Abweichungen, z.B. „Emicode“ EC1, sind in (technisch) begründeten Ausnahmefällen bzw. in Bereichen mit sicherheitsrelevanten bauaufsichtlichen Anforderungen in Abstimmung mit dem AG möglich.

Kann auf lösemittelhaltige Produkte an der Baustelle nicht verzichtet werden, muss bis zum Abklingen der VOC-Emissionen eine ausreichende Ablüftung (ggf. mit mechanischer Lüftung) durch den AN gesichert sein.
Für Flüssigabdichtungen in Innenräumen dürfen nur Produkte mit dem "Emicode" EC1 oder EC1plus verwendet werden.

Als kalt verarbeitete Bitumenbeschichtungen/ bituminöse Voranstriche dürfen nur Produkte mit „Giscode“ BBP 10 verwendet werden.
Dichtungs-/ Dachbahnen und Dampfsperren aus PVC sind ausgeschlossen.

2.6.10  Holz, Holzwerkstoffe

Der Einsatz von Tropenholz bei Bau und Ausstattung ist ausgeschlossen, ausser es handelt sich um nachweislich gezüchtete Hölzer.

Terpenhaltige Holzarten sind zur Minimierung von bicyclischen Terpenen zu vermeiden. In Aufenthaltsräumen sind harzarme Holzarten zu verwenden.

Stark harzhaltige Nadelhölzer -insbesondere Kiefernholz- (z.B. verarbeitet als Fensterprofile, „Seekiefer“-, OSB- u.ä. Platten) dürfen nicht verwendet werden.

Formaldehydhaltige Verleimungen und Beschichtungen: Holzwerkstoffe müssen mindestens den Anforderungen des Umweltzeichens RAL UZ 76 (Blauer Engel, Ausgabe Februar 2016 oder neuer) oder des "natureplus"-Umweltgütesiegels der Gruppe RL0200 (mit etwas anderen Prüfbedingungen) entsprechen.

Bei akustisch wirksamen (gelochten) Platten ist für das fertige Endprodukt (gelochte Platte mit oder ohne Beschichtung) vom AN ein Prüfbericht einer Prüfkammer-Messung vorzulegen (s.u.).

Bei konstruktiven Holzbauteilen (z.B. Brettschichtholz) sind ausschließlich formaldehydfrei verleimte Produkte erlaubt oder es ist auf alternative Bauarten oder Baustoffe auszuweichen.

Produkte mit formaldehydhaltigen Beschichtungen sind ausgeschlossen.

Bei großflächigem Einbau von Holzwerkstoffen in Wand, Boden und/oder Decke ist das Auftreten von Formaldehyd-Emissionen besonders sensibel zu betrachten. Als großflächig gilt bereits eine Wandfläche, eine Bodenfläche oder eine Deckenfläche.

Prüfkammer-Messung: Holzwerkstoffplatten dürfen bei der Messung in der Prüfkammer in Anlehnung an die vom Ausschuss zur gesundheitlichen Bewertung von Bauprodukten (AgBB) erarbeitete „Vorgehensweise bei der gesundheitlichen Bewertung der Emissionen von flüchtigen organischen Verbindungen (VOC und SVOC) aus Bauprodukten“ folgende Emissionswerte nicht überschreiten.

Die Messung der Emissionen erfolgt gemäß CEN/TS 16516.15.

Die Beladung der Prüfkammer beträgt einheitlich 1,4m²/m³:

Summe flüchtiger organischer Verbindungen
Retentionsbereich C6 - C16 (TVOC):
maximal 1 mg/ m³ nach 3 Tagen
maximal 0,8 mg/ m³ nach 28 Tagen

Summe schwer flüchtiger organischer Verbindungen
Retentionsbereich > C16 - C26 (TSVOC):
0,1 mg/ m³ nach 28 Tagen

krebserzeugende Stoffe (K1 und 2 nach Richtlinie 67/548/EWG bzw.
Klassen 1A und 1B nach CLP-Verordnung 1272/2008):
maximal 0,01 mg/ m³ nach 3 Tagen,
maximal 0,001 mg/ m³ nach 28 Tagen

Summe aller VOC ohne NIK:
maximal 0,1 mg/ m³ nach 28 Tagen
R-Wert: maximal 1 nach 28 Tagen

Formaldehyd: maximal 0,08 mg/ m³ nach 28 Tagen
Formaldehyd darf auch weiterhin nach der EN 717-1 gemessen werden.
Wird nach der EN 717-1 gemessen, ist ein Wert von 0,03 ppm (0,0375 mg/ m³) einzuhalten (i. Anlehnung an WKI-Rechenmodell für Formaldehyd).

2.6.11  Holzschutz

Im Holzbau sind Konstruktionen zu wählen, bei denen nach DIN 68 800 chemischer Holzschutz entbehrlich ist. In Aufenthaltsräumen dürfen keine chemischen Holzschutzmittel eingesetzt werden.

Sofern chemischer Holzschutz produktionsbedingt (z.B. bei Holzfenstern) erforderlich ist, dürfen nur Produkte mit BAuA-Zulassung verwendet werden. Gemäß BiozidVO sind die verwendeten bioziden Wirkstoffe zu deklarieren und zu dokumentieren. Es muss - bei gleicher Eignung - das jeweils umweltverträglichste Produkt und Verfahren verwendet werden. Dabei ist die Einstufung entsprechend dem Produkt-Code der Bauberufsgenossenschaft zu Grunde zu legen.

Holzschutzmittel für nichttragende Bauteile müssen das RALPrüfzeichen RAL-GZ 830 der Gütegemeinschaft Holzschutzmittel e.V., für tragende Bauteile das Prüfzeichen des Deutschen Instituts für Bautechnik aufweisen.

Behandlungen mit Holzschutzmitteln sind im Produktionsbetrieb des AN vorzunehmen. An der Baustelle sind sie nur im Ausnahmefall nach vorheriger Zustimmung des Auftraggebers erlaubt.

2.6.12  Beschichtungen von Holzoberflächen

siehe Oberflächenbeschichtungen

2.6.13  Kleb- und Verlegewerkstoffe

Grundsätzlich dürfen nur lösemittelfreie Verlegewerkstoffe (Voranstriche, Leime, Kleber, Spachtel etc.) gemäß Giscode-Einstufung der Bauberufsgenossenschaft und den Technischen Regeln für Gefahrstoffe TRGS 610 verwendet werden.

Ausnahmen sind nur nach vorheriger Zustimmung des AG erlaubt.

Zur Vermeidung der Innenraumluftbelastung sind amin- oder oximvernetzende bzw. -haltige Kleb- und Dichtstoffe (Verfugungen, punkt- und linienförmige Verklebungen) ausgeschlossen.

Es dürfen nur Produkte mit den Umweltzeichen "Emicode" EC1plus oder RAL-UZ 123 (Blauer Engel) verwendet werden.

Als Verlegewerkstoffe für Boden- und Wandbeläge dürfen nur Produkte entsprechend der Umweltzeichen RAL-UZ 113 (Blauer Engel) oder "Emicode" EC1plus verwendet werden.

Für Fliesen und Platten sind mineralische Fliesenkleber zu verwenden.

2.6.14  Oberflächenbeschichtungen

Bei allen Beschichtungen (Grundierungen, Imprägnierungen, sonstige Anstriche, Spachtelungen, Öle, Wachse, Korrosions-, Brandschutzanstriche, etc.) sind umwelt- und gesundheitsverträgliche, insbesondere wasserbasierte sowie oximfreie (z.B. butanonoxim- und acetonoximfreie) Produkte und Verfahren einzusetzen.

Beschichtungen bzw. Oberflächenbehandlungen von Stahlbau-, Metallbau- und Schlosserarbeiten sind grundsätzlich im Produktionsbetrieb der Firma vorzunehmen und sollen bis zum Zeitpunkt des Einbaus auf der Baustelle keine VOC-Richtwertüberschreitungen mehr verursachen.

Auf der Baustelle ist die Verarbeitung nur im Ausnahmefall und in Abstimmung mit dem AG erlaubt.
Im Einzelnen gelten folgende Anforderungen:

Bei Innenwand- und Deckenfarben sind reine Silikatfarben (ggf. mit geringem Dispersionsanteil) oder lösemittel- und konservierungsfreie Dispersionsfarben zu verwenden.

Die Farben müssen mindestens den Vergabegrundlagen des Umweltzeichens RAL-UZ 102 (Blauer Engel) oder gleichwertig entsprechen.

Als Grundierungen, Lacke und Lasuren dürfen generell nur schadstoffarme Produkte entsprechend den Vergabegrundlagen des Umweltzeichens RAL-UZ 12a (Blauer Engel) oder gleichwertig eingesetzt werden. Das gilt auch für Beschichtungen von Holz-Bodenbelägen.

Für Öle und Wachse ist die Einhaltung des AgBB-Bewertungsschemas mit TVOC<250mikrogramm/m³ nach 28 Tagen und GISCODE Ö10+ (lösemittelfrei, oximfrei) nachzuweisen.

Reaktionsharze und Epoxidharze sind ausschließlich im technisch notwendigen Sonderfall einzusetzen, wenn keine vertretbare Alternative zur Verfügung steht und durch die städtische Projektleitung zu schriftlich zu informieren.

Produkte mit chlorierten Kohlenwasserstoffen sind ausgeschlossen.

Sicherheitsaspekte können Abweichungen rechtfertigen. Es sollte dann aber darauf geachtet werden, dass mindestens die Einhaltung des AgBB-Schemas nachgewiesen wird, wenn möglich Emicode EC1 oder EC1plus.

Bei Fließbeschichtungen ist mindestens die Einhaltung des AgBBSchemas mit TVOC max. 0,25 mg/m3 nach 28 Tagen nachzuweisen.

2.6.15  Trennmittel

Es dürfen nur Trennmittel verwendet werden, die biologisch schnell abbaubar sind und dem Umweltzeichen RAL-UZ 178 entsprechen. Auf technisch notwendige Ausnahmen ist die Bauleitung hinzuweisen.

2.6.16  Recyclingprodukte zum Bauteilschutz

Bei Maßnahmen zum Schutz von Bauteilen oder der Ausstattung sind Produkte aus Recyclingmaterial (Altpapier, Alttextilien, PE-Regenerat) zu verwenden.

2.6.17  Fließbeschichtungen, Epoxid- und Reaktionsharze

siehe Oberflächenbeschichtungen

*Hinweis*
II.  ALLGEMEINE ANGABEN ZU BAUSTELLE UND AUSFÜHRUNG

Geltungsbereich: Für alle Gewerke

*Hinweis*
3.  Baustellle

3.1  Einfriedung und Zugangsregelung

Das Baugrundstück sowie angrenzende Flächen werden zur Sicherung gegen den Zutritt Unbefugter mit einem Bauzaun umgeben. Lagerflächen außerhalb dieses Bereichs werden vom AG nicht zur Verfügung gestellt.

Die Zufahrt / Zugang hat nur über die vorgesehenen  Tore / Türen zu erfolgen.

Das Verschliessen der Zufahrten / Zugänge ist Sache des AN, dessen Beschäftigten als letzte die Baustelle verlassen.

Bauzäune sind immer geschlossen zu halten.

Der AG behält sich vor, einen Wachdienst zur Überwachung der Baustelle einzuschalten.

3.2  Verkehrssicherung

Der AN ist von Baubeginn bis zum Abschluss seiner Leistung (auch während Feiertagen und an Wochenenden) verantwortlich für die ordnungsgemäße Verkehrssicherungsmaßnahmen und evtl. Straßensperrungen in seinem Arbeitsbereich.

Der AN ist verpflichtet Beschädigung, Verschmutzung und dergleichen durch den Baubetrieb benutzter Straßenkörper (Art. 2 Bay StrWG) und deren Zubehör (wie Verkehrseinrichtungen, Bepflanzungen usw.) durch geeignete Maßnahmen zu verhindern oder wenn dies nicht möglich ist, unverzüglich und ohne besondere Vergütung zu beseitigen.

3.3  Lage der Baustelle, Baustellenverkehr

Das Grundstück, für den Umbau und die Erweiterung "Altes Landratsamt Erding", weist die Adresse Roßmayrgasse 13 auf, in Mitten des denkmalgeschützten Ensemblebereiches der Altstadt von Erding.

Das Gebäude kann von der Roßmayrgasse im Westen und von der Hauptstraße "Lange Zeile 10" im Osten betreten werden.

Die Baustellenabwicklung erfolgt hauptsächlich von der westlich gelegenen Straße "Roßmayrgasse" aus. Nur kurzzeitige Anlieferung oder Abtransport möglich, Straße muss dauerhaft befahrbar bleiben (Feuerwehrzufahrt!).

3.4  Werbung

Das Anbringen eigener Firmenschilder ist auf der Baustelle in jeglicher Form untersagt.

Durch den AG wird eine Bautafel erstellt, die die notwendigen Angaben zum Projekt und zu den beteiligten FBT's enthält.

Auf der Bautafel kann dem AN ein Schriftfeld, gegen Kostenbeteiligung, zu Verfügung gestellt werden.

Die Beschriftung erfolgt über den AG, in der vom Auftraggeber vorgegebenen Schriftart, nach Textangabe des AN.

3.5  Verständigung auf der Baustelle

Der Auftragnehmer hat dafür zu sorgen, dass während der Arbeit auf der Baustelle ständig eine Person anwesend ist, die eine fachliche Verständigung in deutscher Sprache ermöglicht.

3.6  Baum bestand und Schutz bestehender Flächen

Bei sämtlichen Arbeiten ist auf den verbleibenden Baumbestand auf der "Langen Zeile" besondere Rücksicht zu nehmen.

Beschädigungen an den vorhandenen Baumschutzzäune bzw. an den Bäumen sind bei allen beschriebenen Arbeiten von Vornherein auszuschließen. - Sollten trotzdem Beschädigungen auftreten, sind diese der örtlichen Bauüberwachung anzuzeigen.

3.7  Baustelleneinrichtungsplan

Der den Angebotsunterlagen beigefügten Baustelleneinrichtungsplan bzw. Baulogistikkonzept stellt den Vorschlag des AG (sog. Amtsentwurf) zur Baustelleneinrichtung dar.

Abweichungen von dem Amtsvorschlag bedürfen der Genehmigung durch den AG, entsprechende eigene BE-Pläne sind vorzulegen.

Aus einer geänderten Baustelleneinrichtung resultierende Mehrkosten, sind vom AN zu tragen und in die Einheitspreise des LV's zu berücksichtigen.

3.8  Baustelleneinrichtung

Veränderungen der Baustelleneinrichtung und der Auf- und Abbau von Großgeräten dürfen während der Bauzeit nur nach Abstimmung mit der Bauüberwachung des AG erfolgen.

Kosten für die eigenen Leistungen der erforderlichen Baustelleneinrichtung sind im Rahmen der entsprechenden LV Positionen zu kalkulieren.

3.8.1  Baustelleneinrichtungsfläche

3.8.1.1

Das Gebäude wird gemäß beiliegendem Baustelleneinrichtungsplan erschlossen. Der für die Baustelleneinrichtung aller am Bau Beteiligten zur Verfügung stehende Platz ist ausgewiesen.

Aufgrund z.T. beengter Flächenverhältnisse ist die gewerkebezogene Baustelleneinrichtung der AN entsprechend zu disponieren und mit der Bauüberwachung des AG abzustimmen.

Die Zuweisung von BE-Flächen erfolgt durch die örtliche Bauüberwachung.

3.8.1.2

Die im Baustelleneinrichtungsplan dargestellten Bereiche innerhalb der Baustelleneinrichtungsfläche stehen den ausführenden Firmen kostenfrei zur Verfügung.

Das Lagern von Material, sowie das Aufstellen von Geräten bzw. Containern auf dem Baugelände ist nur nach vorheriger Genehmigung durch den AG und in Abstimmung mit der Bauüberwachung auf eigens zugewiesenen Flächen möglich.

Soweit öffentliche Grundstücke durch den AN außerhalb der ausgewiesenen Baustelleneinrichtungsfläche in Anspruch genommen werden, sind die Genehmigungen hierfür auf eigene Kosten vom AN eigenverantwortlich einzuholen.

3.8.1.3

Einrichten, Vorhalten, Unterhalten und Räumen der für die termin- und fachgerechte Ausführung der nachstehend beschriebenen Leistungen erforderlichen Baustelleneinrichtung nach LV-Positionen, soweit gesondert ausgewiesen. Etwa darüber hinaus erforderliche Lager- und Arbeitsplätze hat der Auftragnehmer zu beschaffen, die Kosten sind durch die Vertragspreise abgegolten

3.8.1.4.

Die vom AG zur Verfügung gestellten Flächen für die Baustelleneinrichtung, Lagerplätze, Arbeitsplätze und Zufahrtswege sind während der Bauzeit zu unterhalten und nach Bauende zu räumen und eben abgezogen zu übergeben, soweit keine abweichende Vereinbarung getroffen wurde.

Das Gelände ist nach Leistungsausführung unverzüglich zu räumen. Erforderliche Teilräumungen während der Leistungsausführung sind auf Anordnung durchzuführen. Kommt der AN einer Aufforderung zur Räumung bzw. Teilräumung nicht innerhalb angemessener Frist nach, ist der AG zur Räumung auf Kosten des AN berechtigt.

3.8.1.5

Auf dem Baugelände darf weder genächtigt noch campiert werden.

3.8.1.6

Es besteht kein Anspruch auf Parkmöglichkeit auf dem Baugelände.

3.8.2  Aufenthaltsräume

Aufgrund des begrenzt zur Verfügung stehenden Platzes auf der Baustelle, stehen im Bestandsgebäude keine Aufenthaltsräume für die Mitarbeiter des AN sowie keine Lagerräume zur Verfügung. Dies ist bei der Kalkulation entsprechend zu berücksichtigen.

Der AG hat im Nachbargebäude Lange Zeile 8 Büroräume angemietet. Diese können, in Abstimmung mit dem AG und seiner Objektüberwachung, gegen Kostenbeteiligung, bis September 2026 mit genutzt werden.

3.8.3  Sanitäre Einrichtungen, Toiletten

Der AG stellt Sanitärcontainer (Waschraum, Toiletten, Duschen) für alle am Bau beteiligten Auftragnehmer bis zum Bauende unentgeltlich zur Verfügung.

Einrichtung, Wartung, Reinigung und Betrieb erfolgt bauseits.

Auf den pfleglichen Umgang mit den sanitären Einrichtungen wird besonders hingewiesen.

Bei mutwilliger Verschmutzung oder Beschädigung der Einrichtungen werden die Kosten auf die dafür verantwortlichen Unternehmen umgelegt.

Wasch- und WC-Anlagen innerhalb des Bestandsgebäudes stehen dem Baustellenpersonal nicht zur Verfügung.

3.8.4  Gerüste / Materialtransport

3.8.4.1  Gerüste

Seitens des AG werden Fassaden- und Dachfanggerüste erstellt.

Das eventuell notwendige Umankern oder Umbauen der bauseitigen Fassadengerüste durch die Gerüstbaufirma ist mindestens 2 Wochen vorher mit Angabe der Begründung schriftlich anzumelden.

3.8.4.2  Materialtransport

Es darf nur das arbeitstäglich erforderliche Material und Gerät in das Gebäude eingebracht werden.

Für Vertikaltransporte werden durch den AG insgesamt 2 Materialaufzüge (1x Palais, 1x Neubau) als Selbstfahrer mit einer Grundfläche je ca. 2,5 m² und einer Traglast ca. 850 kg  erstellt und vorgehalten.

Die genaue Lage ist dem beiliegenden Baustelleneinrichtungsplan zu entnehmen.

Der Materialaufzug steht allen Baubeteiligten der Ausbauarbeiten, in Abstimmung mit der Bauüberwachung des AG´s, zur Nutzung zur Verfügung. Die Einweisung erfolgt durch den AN Materialaufzug.

Kräne stehen nicht zur Verfügung!

3.8.5  Strom-, /Wasser- u. Kanalanschluss / Verbrauchskosten

3.8.5.1.  Baustromversorgung

Mit Beginn der Baumaßnahme wird durch den AG eine Baustromversorgungsanlage mit Stromübergabe einschl. Zählerkasten aufgebaut. Die Versorgungseinrichtungen für elektrische Energie werden für alle Unternehmer vom AG erstellt, vorgehalten und rückgebaut.

Die Unterverteilung ab Etagenverteiler liegt im Aufgabenbereich des AN. Die erforderlichen Leitungen, Kabel und Anschlüsse ab Haupt- bzw. Unterverteilung bis zur Verwendungsstelle des AN, sind eigenverantwortlich durch den AN zu beschaffen und bereitzustellen, eine gesonderte Vergütung hierfür erfolgt nicht.

Die bei der Ausführung der vertraglichen Leistungen des AN's entstehenden Verbrauchskosten für Baustrom werden vom AG übernommen, die Stromabgabe wird pauschal in Abzug gebracht und ist in die Einheitspreise einzukalkulieren.

Der Verbrauch wird gezählt.

Der Einsatz von elektrischen Geräten zur Beheizung von Anlagen der eigenen Baustelleneinrichtung, das Laden von Fahrzeugen, etc., ist untersagt.

Ab Anschluss an die bauseitigen Unterverteilungskästen geht die Verantwortung für den ordnungsgemäßen Zustand und sicheren Betrieb aller vom AN eingesetzten elektrischen Betriebsmittel auf diesen über. Für die regelmäßige Überprüfung der elektrischen Betriebsmittel auf ihren ordnungsgemäßen Zustand gem. DGUV V3 hat der AN selbst zu sorgen.

Der ordnungsgemäße Zustand der eingesetzten elektrischen Betriebsmittel muss durch eine Prüfplakette oder einen anderen anerkannten Nachweis alle
monatlich dem Sigeko bzw. der Bauüberwachung nachgewiesen werden.
Der Sigeko behält sich das Recht vor, bei äußerer erkennbarer Beeinträchtigung bzw. Beschädigung der Betriebsmittel, diese außer Betrieb zu nehmen (die Verantwortung des AN bleibt hiervon unberührt).

3.8.5.2.  Bauwasserversorgung

Der AG stellt, mit Hilfe des AN „Baulogistik“, den Auftragnehmern der Rohbau- und Ausbaugewerke bauseits einen Bauwasseranschluss an zentraler Stelle im Außenbereich zur freien Mitbenutzung zur Verfügung.

Die erforderlichen Leitungen, Schläuche und Anschlüsse ab Hauptverteilung bis zur Verwendungsstelle des AN, sind eigenverantwortlich durch den AN zu beschaffen und bereitzustellen, eine gesonderte Vergütung hierfür erfolgt nicht.
Schlauchverbindungen zum Arbeitsbereich müssen druckfest und dicht sein.

Die bei der Ausführung der vertraglichen Leistungen des AN entstehenden Verbrauchskosten für Bauwasser sowie Bauabwasser werden vom AG übernommen, die Wasserentnahme wird pauschal in Abzug gebracht und ist in die Einheitspreise einzukalkulieren.

Der Verbrauch wird gezählt.

Frisch- und Abwasser dürfen nicht unkontrolliert entweichen. Abwasser muss ordnungsgemäß eingeleitet werden, es darf keine größere Verunreinigung aufweisen, als es die einschlägigen gesetzlichen Bestimmungen vorschreiben.

3.8.5.3.  Baubeleuchtung

Durch den AG wird für die Dauer der Bauzeit eine Beleuchtung der Baustelleneinrichtungsflächen sowie de Verkehrsflächen innerhalb und außerhalb des Gebäudes erstellt und vorgehalten.

Eine Arbeitsplatzbeleuchtung wird dagegen vom AG nicht eingerichtet. Für eine ausreichende Beleuchtung der Arbeitsbereiche zur Durchführung seiner Leistungen ist der AN verantwortlich und durch diesen einzurichten und zu betreiben.

3.8.6  Beschädigung und Verschmutzung des öffentlichen Straßenraums

Der AN hat Maßnahmen gegen Beschädigungen und Verschmutzungen der Transportwege auf öffentlichen Straßen und Wegen bei der Ausfahrt von Fahrzeugen aus der Baustelle zu treffen.

Verschmutzungen sind mindestens täglich zu reinigen, bei groben Verschmutzungen auch mehrmals täglich.

3.9  Abfallbeseitigung

3.9.1.

Der AN ist verpflichtet seine Arbeitsplätze und Aufenthaltsräume sauber zu halten. Er hat die im Rahmen seiner Tätigkeit anfallenden Abbruchmaterialien, Abfälle und Restmaterialien ordnungsgemäß zu entsorgen. Der AN hat die Baustelle mindestens arbeitstäglich an den Einsatzorten zu reinigen (besenrein).

3.9.2.

Grundsätzlich sind die bei der Leistungserbringung anfallenden Verpackungs-, Transport- und Restmaterialien etc. gänzlich vom jeweiligen AN zu beseitigen.

3.9.3.

Die Kosten für das Aufnehmen des Abbruchmaterials, die Transportkosten vom Entstehungsort, incl. aller Materialtrennungen, sowie die Beseitigung incl. aller Entsorgungskosten seines eigenen Bauschutts und der Bauabfälle, trägt der AN und ist in die Einheitspreise einzukalkulieren.

Das Aufstellen von Schuttcontainer des AN auf dem Baustellengelände ist nur nach vorheriger schriftlicher Genehmigung durch den AG auf eigens dafür zugewiesenen Flächen möglich. Die Zufahrt zur Baustelle und zu den Schuttcontainern des AN kann nur über die Rossmayrgasse erfolgen.

3.9.4.

Durch den AN eingebrachtes Verpackungsmaterial und Restmaterialien des eigenen Verbrauches, sowie sämtliche durch den AN verursachten Verschmutzungen sind unaufgefordert und selbständig arbeitstäglich zu entsorgen. Die Kosten hierfür, inkl. Abfuhr und Gebühren, sind in die Einheitspreise einzurechnen.

3.9.5.

Kommt der AN seinen Abfallbeseitigungspflichten während der Ausführungszeit, trotz einmaliger fruchtloser Nachfristsetzung durch die Bauüberwachung des AG nicht nach, so kann der AG diese ohne weitere Ankündigung auf Kosten des AN selbst durchführen lassen.

Als weiterer Stichtag für die zusätzliche wöchentliche Reinigung der Arbeitsbereiche gilt Freitagnachmittag. Durch den Auftragnehmer verursachte Verunreinigungen, die zu diesem Zeitpunkt angetroffen werden, können von der Bauüberwachung des AG, nach einmaliger fruchtloser Aufforderung zur Mängelbeseitigung, zu Lasten des Auftragnehmers beseitigt werden.

3.9.6.

Auf Anordnung sind besondere Reinigungsmaßnahmen (feucht wischen) im direkten Arbeitsumfeld auszuführen, die gesondert vergütet werden.

*Hinweis*
4.  Ausführung

4.1  Bauablauf

Alle auszuführenden Arbeiten sind in Zusammenarbeit mit anderen Gewerken auszuführen. Eine Absprache bzw. Abstimmung über die zeitliche Abfolge der Arbeiten ist zwingend erforderlich. Es ist davon auszugehen, dass die zu erbringenden Leistungen nicht in einem Zuge ausgeführt werden können, mit bauablaufbedingten Unterbrechungen ist zu rechnen. Die Einschränkungen des Bauablaufs durch reglementierte Arbeitszeiten sind zu berücksichtigen.

Der AN hat, auf Grundlage der vorgegebenen Rahmentermine, einen detaillierten Termin- und Arbeitsablaufplan über seine vertraglichen Leistungen zu erstellen, anhand dessen die Einhaltung der Vertragsfristen nachgewiesen und überwacht werden kann. Die Detaillierung hat sich dabei auf alle Bauelemente pro Bauteil und Geschoss zu beziehen.

4.2  Fachbauleitung des Auftragnehmers

Der Auftragnehmer hat über den gesamten Zeitraum seiner Leistung einen verantwortlichen, deutschsprachigen und fachlich qualifizierten Bauleiter vor Ort zu stellen für die Leitung der Ausführung. Der Bauleiter muss arbeitstäglich immer erreichbar sein und sollte bei der Ausführung der eigenen Leistung auf der Baustelle anwesend sein. Seine Vertretung bei Abwesenheit kann durch einen Polier / Vorarbeiter mit gleichen Befugnissen erfolgen. Dieser ist bei Annahme des Bauvertrags schriftlich zu benennen. Der dem Auftraggeber benannte Bauleiter gilt gegenüber dem Auftraggeber als bevollmächtigt, alle Erklärungen und Handlungen abzugeben und entgegenzunehmen, die die Baudurchführung betreffen.

Ein Auswechseln des verantwortlichen Bauleiters ist nur in begründeten Fällen nach schriftlicher Antragstellung durch den Auftragnehmer mit Genehmigung des Auftraggebers möglich.

4.3  Bautagesberichte

Der Auftragnehmer hat Bautagesberichte (Bautagebuch) zu führen und dem Auftraggeber bzw. der zuständigen Bauüberwachung des Auftraggebers wöchentlich im Original zu übergeben.

Es müssen alle Angaben enthalten sein, die für die Abrechnung und Ausführung von Bedeutung sind.

Ferner sind Angaben über Wetter, Temperatur, Zahl und Art der beschäftigten Arbeitskräfte, der eingesetzten Großgeräte, Abnahmen, Unterbrechungen der Arbeitszeit mit Angabe der Gründe, Unfälle und sonstige Vorkommnisse aufzuführen. Der Auftraggeber bzw. die örtliche Bauüberwachung des Auftraggebers bestätigen bei rechtzeitiger Vorlage die Kenntnisnahme durch Unterschrift; die Bauüberwachung des Auftraggebers ist berechtigt, abweichende Sachdarstellungen im Bautagebuch zu vermerken.

4.4  Planungsunterlagen

Der AN erhält zur Arbeitsvorbereitung und zur Ausführung seiner Bauleistungen Ausführungsunterlagen digital als Datei im pdf-Format sowie dwg- bzw. dxf-Format.

4.5  Umfang der Leistungen

Mit den im Leistungsverzeichnis enthaltenen Angaben über Bauart, Bauteil, Baustoffe und Abmessungen gelten auch der Herstellungsvorgang und -ablauf bis hin zur fertigen Leistung unter Zugrundelegung der momentan gültigen DIN-Vorschriften, sowie den dort aufgeführten Normen, bzw. den „Anerkannten Regeln der Technik“. Hierbei bedeutet 'Bauart' das Herstellen durch Zusammenfügen der Stoffe und Bestandteile bis zur fertigen Leistung.

Alle Preise verstehen sich für die komplette Herstellung und Montage.
Zur Klarstellung wird ausdrücklich darauf hingewiesen, dass alle Positionen dieses Leistungsverzeichnisses in funktionsfähiger Ausführung der beschriebenen Leistung zu erbringen sind.

Die anzubietenden Einheitspreise enthalten  alle  erforderlichen Nebenleistungen für Anschlüsse, Befestigungen, Verbindungen, Verankerungen und dergleichen, Lieferung der Materialien und Hilfsmaterialien, Gestellung und Vorhalten von Geräten, Maschinen etc. und die Betriebskosten der Maschinen.

Die der Ausschreibung beiliegenden Pläne und Unterlagen sind ebenso bei der Kalkulation zu berücksichtigen, diese sind jedoch nicht zur Bauausführung freigegeben. Unterlagen zur Ausführung erhält der AN nach Auftragsvergabe. Vor der Ausführung sind alle Mengen vom AN an der Baustelle und mit den Plänen zu überprüfen und verantwortlich zu ermitteln.

Bei Widersprüchen zwischen den beiliegenden Zeichnungen und Details und dieser Leistungsbeschreibung hat die Leistungsbeschreibung für die Kalkulation Vorrang.

4.6  Brandschutz

Bei feuergefährlichen Arbeiten wie Schweißen, Schneiden, Löten sind die Vorschriften gemäß BGV A 1 § 43 und BGV D 1 § 30 ohne zusätzliche Vergütung genauestens einzuhalten.

Die Verordnung über die Verhütung von Bränden (VVB) Stand 10.12.2012 (BayRSII, S. 615) ist zu beachten.

Leichtentzündliche oder selbstentzündliche Stoffe dürfen nur in den Mengen, die für den Fortschritt der Arbeiten erforderlich sind, am Arbeitsplatz vorgehalten werden. Diese Stoffe sind nach Beendigung der Arbeiten aus dem Gebäude zu entfernen. An Arbeitsstellen mit feuergefährlichen Arbeiten(z.B. Arbeiten im Sinne der UVV „Schweißen, Schneiden und verwandte Verfahren) hat der AN je nach Brandgefährlichkeit geeignete Schutzmaßnahmen zu ergreifen und u.a. Feuerlöscheinrichtungen bereitzustellen.

Nach Beendigung der Arbeiten sind Brandwachen für einen ausreichenden Zeitraum (mind. 2 Stunden) bzw. in Abstimmung mit der Bauüberwachung des AG's, ohne gesonderte Vergütung, zu stellen bis eine Brandgefahr ausgeschlossen werden kann.

Prinzipiell ist bei feuergefährlichen Arbeiten, wie z.B., Schneide-, Schweiß- und Lötarbeiten, vor Ausführungsbeginn eine schriftliche Erlaubnis bei der Bauüberwachung des AG's einzuholen und ein entsprechender Erlaubnisschein auszufüllen.

Brandgefährdete Bereiche sind zu Kennzeichnen. Erforderlichenfalls (sh. Arbeitsstättenverordnung) ist ein Flucht- und Rettungsplan aufzustellen. Die Arbeitnehmer sind entsprechend zu unterweisen. Die Maßnahmen sind mit den anderen Gewerken abzustimmen und der Bauüberwachung vor Beginn der Arbeiten bekanntzugeben.

Arbeiten unter Einsatz von Trennschleifern oder Trennschneidern innerhalb des Gebäudes  sind generell verboten. Das Arbeiten mit Trennsägen ist erlaubt.

Das Verkeilen von Brandschutztüren ist untersagt.

In den Lagern, Werkstätten und auf der Baustelle sind, soweit hier brennbare Stoffe verarbeitet und gelagert werden, an leicht zugänglichen Stellen zugelassene Feuerlöscher nach DIN14406, mindestens Type PG 6, in ausreichender Zahl bereitzuhalten. Dies gilt auch bei Arbeiten mit Gasbrennern.

4.7  Vermessung der Höhenpunkte

Durch ein vom AG beauftragtes Vermessungsbüro werden die Gebäudehauptachsen eingemessen.

Die Gebäudeachsen dürfen nur nach ausdrücklicher Freigabe der Bauüberwachung verändert oder abgebaut werden. Nachvermessungen aufgrund von Zuwiderhandlungen gehen zu Lasten des Verursachers.

Sämtliche für die Ausführung der Leistungen des AN's notwendigen Vermessungs- und Aufmaßarbeiten sind eigenverantwortlich durch den AN durchzuführen.

4.8  Materialanlieferung

Der AN hat die erforderlichen Materialien, Maschinen und Geräte dem Arbeitsfortschritt entsprechend auf die Baustelle anzuliefern. Anlieferungsort, Standort sowie Be- und Entladung sind mit der Bauüberwachung abzustimmen.

Der AN hat die Materiallieferungen so zu disponieren, dass eine Annahme durch das Personal des AN erfolgt. Bei Materiallieferungen, insbesondere durch Drittfirmen, ist dafür Sorge zu tragen, dass die Lieferpapiere, über die Bezeichnung der Baumaßnahme hinaus, immer die Empfängerfirma (Auftragnehmer) angegeben ist.

Die Bauüberwachung nimmt keine Materiallieferungen für ausführende Firmen an.

4.09  Abrechnung und Aufmaß

Abrechnungsunterlagen und Aufmaße sind vor Rechnungsstellung vorzulegen und mit der Bauüberwachung zu besprechen. Aufmaße sind von der Bauüberwachung gegenzeichnen zu lassen. Vorher Aufmaßfreigabe eingehende Rechnungen gelten als nicht vorgelegt.

Der AN hat rechtzeitig und in Abstimmung mit der Bauüberwachung zu den Abschlagszahlungen gemeinsame Termine zur Aufmaßkontrolle zu vereinbaren.

Aufmaße sind kumuliert zu erstellen und von der Auftraggeber- und Auftragnehmerseite zu unterzeichnen.

Es dürfen nur gleiche Positionen auf einem Aufmaßblatt abgerechnet werden.

4.10  Denkmalschutz - NUR PALAIS U. SÜDFLÜGEL, ENTFÄLLT IM NEUBAU

Bei allen Arbeiten ist sorgfältigst auf die Bausubstanz zu achten und diese
sicher zu schützen. Eventuelle Beschädigungen sind unverzüglich dem
Auftraggeber zu melden. Alle auftretenden Schäden werden zu Lasten des AN
beseitigt.

Unter Berücksichtigung der denkmalpflegerischen Forderung, historischen Bestand weitmöglichst zu erhalten, legt der Auftraggeber bei der
Ausführung der Arbeiten besonderen Wert auf sorgsame Ausführung.

Auf den historischen Bestand der Gebäude und ihre Innenausstattung bzw. Einrichtung ist besondere Rücksicht zu nehmen.

Alle Reparaturmaßnahmen sind nach den Grundsätzen der Denkmalpflege
fachgerecht auszuführen.

*Hinweis*
III.  TECHNISCHE ANGABEN ZUR AUSFÜHRUNG

*Hinweis*
5.  Leistungsumfang

Diese Ausschreibung umfasst die Ausführung von Natur- und
Betonwerksteinarbeiten.

*Hinweis*
6. ZTV - Zusätzliche technische Vertragsbedingungen

6.1 Es gelten für alle Gewerke die einschlägigen und aktuellen, von der jeweiligen Ausführung betroffenen Normen der VOB Teil C, insbesondere

ATV DIN 18299 Bauarbeiten jeder Art
ATV DIN 18332 Naturwerksteinarbeiten
ATV DIN 18333 Betonwerksteinarbeiten

sowie die anerkannten Regeln der Technik.
Soweit in der Leistungsbeschreibung auf Technische Spezifikationen, z.B. nationale Normen, mit denen Europäische Normen umgesetzt werden, europäische technische Bewertungen, gemeinsame technische Spezifikationen, Internationale Normen, Bezug genommen wird, werden auch ohne den ausdrücklichen Zusatz: "oder gleichwertig" immer gleichwertige Spezifikationen in Bezug genommen.

6.2 Es gilt zusätzlich zu VOB Teil C:

6.2.1

Die Zusätzlichen Technischen Vertragsbedingungen (ZTV) stellen den Qualitäts- und Leistungsumfang fest, der für alle Leistungspositionen gilt und grundsätzlich in die jeweiligen Einheitspreise einzurechnen ist, auch wenn dies nachstehend in den einzelnen Punkten, bzw. in den einzelnen Positionen nicht mehr gesondert erwähnt wird und auch keine gesonderten Positionen hierfür vorgesehen sind.

6.2.2

Auch wenn in Positionen im Besonderen auf einzelne Punkte der ZTV hingewiesen wird, so behalten auch nicht erwähnte relevante Punkte deren Gültigkeit.

Ebenso kann aus einer besonderen Erwähnung in einzelnen Punkten der ZTV wie "ist in den EP einzurechnen" kein Rückschluss gezogen werden, dass andere Punkte der ZTV ohne diese besonderen Erwähnung nicht in die EP einzukalkulieren sind.

Bei eventuell fehlender Übereinstimmung (Widerspruch) zwischen Langtext und Kurztext in gilt in jedem Fall nur der Langtext der Leistungsbeschreibung.

6.2.3

Die ZTV entbinden den AN nicht von der Beachtung und Einhaltung allgemeingültiger und ohnehin zu erfüllender Bestimmungen und Vorschriften sowie anerkannten Regeln der Technik.

6.2.4

Die in den ZTV, in der Leistungsbeschreibung und den Details ausgewiesenen Konstruktionen zeigen den Lösungsvorschlag der Planer, der die formalen und technischen Forderungen an die Konstruktionen beinhaltet, und sind keine Ausführungsunterlagen.

Diese Grundkonzeption mit ihren ablesbaren technischen und formalen Forderungen ist für den AN verbindlich und definiert das qualitative Mindestmaß. Es sind höhere zu berücksichtigen, soweit dies aus ausführungstechnischen
oder aus anderen Gründen notwendig ist.

6.2.5

Bei der Ausführung der Leistungen sind alle einschlägigen Vorschriften, Gütebestimmungen und Verarbeitungsrichtlinien und DIN-Blätter in der jeweils zum Zeitpunkt der Angebotsabgabe gültigen Fassung zu berücksichtigen.

6.2.6

Grundsätzlich gilt jeder Angebotspreis eines Titels oder Kapitel je nach Notwendigkeit auch für alle anderen Titel oder Kapitel, sofern diese Position dort nicht beschrieben wurde und es zudem auch keine abweichenden Leistungskriterien gibt.

*Hinweis*
7. ZTV - Zusätzliche technische Vertragsbedingungen für dieses Gewerk

Es gilt zusätzlich zu VOB Teil C:

7.1. Vorleistungsprüfung

Wird eine fehlende oder eine mangelhafte Leistung des Vorunternehmers nicht spätestens 14 Tage vor Arbeitsbeginn des AN angezeigt, so gehen der Terminverzug und ggf. daraus entstehende Mehrkosten zu Lasten des AN.

7.2. Untergrund

Untergrund für die Ausführung der Arbeiten sind:

Im Neubau:
Waagrechte Estrichflächen m. zuläss. Ebenheitstol. i. Hochbau
nach DIN 18202, Tabelle 3, Zeile 3
oder
Ortbeton-Treppenpodeste u. Treppenläufe m. zuläss. Ebenheitstol. i. Hochbau
nach DIN 18202, Tabelle 3, Zeile 2a
oder
Betonfertigteil-Treppenpodeste m. zuläss. Ebenheitstol. i. Hochbau
nach DIN 18203-1, jedoch die halbierten Werte.

7.3. Untergrund - Prüfung

Bis spätestens 14 Tage vor Beginn der Arbeiten ist durch den AN der vorhandene Untergrund auf seine Eignung hin zu überprüfen und diesbezügliche Mängel sind sofort der Bauleitung des AG zu melden.

7.4. Untergrund - Ausgleichen von Unebenheiten

Für das Ausgleichen v. Unebenheiten gilt VOB DIN 18332 und VOB DIN 18333.

7.5 Ebenheitstoleranzen

Die Ebenheit der Bodenbeläge ist mit erhöhten Anforderungen nach
DIN 18202 - Toleranzen im Hochbau, Tabelle 3, Zeile 4 auszuführen.

7.6 Bodenauslässe, Rohrdurchführungen

Bodenbeläge sind passgenau an Auslässe und Rohrdurchführungen anzuarbeiten. Besonders wird darauf hingewiesen, dass vor dem Herstellen der Ausschnitte die maximale Größe der Ausschnitte mit den jeweiligen Gewerken abzustimmen ist, damit Manschetten, Rosetten, etc. die Ausschnitte völlig überdecken.

7.7 Verlegerichtung

Die Verlegerichtung ist den Plänen des Architekten zu entnehmen
und vor Ausführung mit der Objektüberwachung abzustimmen.

7.12 Handmuster

Handmuster Natur- und Betonwerkstein, Profile und Sockelleisten unterschiedlicher Art, die den Leistungspositionen entsprechen, sind gem. VOB DIN 18365 Nebenleistung.
Zur Vorlage AG unmittelbar nach Auftragsvergabe.
Größere Muster gemäß gesonderter Position.

7.12 Handmuster

Nach Abschluss d. Arbeiten sind f. alle Beläge Pflegeanleitungen zu übergeben

*Hinweis*
- Ende der Zusätzlichen Technischen Vorbemerkungen -

### 01 KAPITEL 01 - ALLGEMEIN

#### 01.01 Titel 01.01. Bauvorbereitung und Dokumentation

**01.01.0001**
Verlegepläne

- Herstellen von Verlegeplänen, in digitaler Form,
- Maßstab nicht kleiner als 1/100,
- exemplarisch für 5 Räume 2 Flure,
- Darstellung der Fugenanordnungen und Verlegerichtungen,
- zur Abstimmung mit dem Architekten,
- inkl. der erforderlichen örtlichen Bestandsaufnahmen,
- die Pläne sind dem AG in Papierform und digital im pdf-Format
  zu übergeben.
Menge: 1,000 psch
DIN 276-1/12-2018: 353

**01.01.0002**
Gütenachweise Bestandsdokumentation

Bis spät. 4 Wochen nach Auftragserteilung übergibt der AN unaufgefordert:

- alle erforderlichen Nachweise,
- Produktdatenblätter, Technischen Merkblätter
- Werksbescheinigungen
- bauaufsichtlichen Zulassungen etc. zu den Erzeugnissen bzw.
  den zur Ausführung gelangenden Systemen und Materialien

Eventuelle Änderungen von Materialien sind dem AG unmittelbar
darauf schriftlich mitzuteilen. Die Ausführung der Änderungen darf
jedoch nur nach schriftlicher Zustimmung des AG erfolgen.
Die Unterlagen sind dann entsprechend auszutauschen.
Der AG behält sich vor, nicht LV-konforme Baustoffe zurückzuweisen bzw. im Falle von Zweifeln an deren Güte entsprechende
Gütenachweise durch eine amtlich anerkannte Prüfstelle oder
einer vom AG anerkannte Prüfstelle auf Kosten des AN zu verlangen.

Bis spät. 4 Wochen vor der Abnahme übergibt der AN unaufgehfordert:

- Übereinstimmungserklärung, dass die übergebenen Unterlagen
  den ausgeführten Leistungen entsprechen
- Nachweise zu Baustoff und Bauart
- Berechnungen
- Produktdatenblätter, Herstellerverzeichnisse
- Betriebs-und Instandhaltungsvorgaben, Pflegehinweise, Ersatzteillisten
- Prüfprotokolle, Gutachten
- Unterlagen zu Abnahme, Einweisungen, Übergaben
- Pläne, Zeichnungen, Schemata
- Foto-und Bilddokumentation
- Anlagenbeschreibungen
- Daten der Geräte
- Unterlagen zu Brandschutz technischer Anlagenteile
- Unterlagen zu Mess-Steuer, und Regelungsanlagen
- Entsorgungsnachweise (incl. Feststellung der Materialzusammensetzung)

Obige Punkte sind beispielhaft, nicht abschließend.

Unabhängig davon, ob oben aufgeführte Unterlagen  bereits nach Auftrags- erteilung übergeben wurden, sind diese auch mit der Bestandsdokumentation abzugeben.

Können aus technischen oder ablaufbedingten Gründen einzelne Dokumente nicht vor der Abnahme fertiggestellt werden, so ist dies rechtzeitig der Bauüberwachung schriftlich mitzuteilen und die Übergabe dieser Dokumente abzustimmen.

Struktur

Alle zu erbringenden Dokumente  aus dieser und anderen Positionen und aus Nebenleistungen müssen vom AN in eine vom AG vorgegebene 3-stufige Gliederungsstruktur eingeordnet werden.
Dies gilt sowohl für die Papierdokumentation in Aktenordnern, als auch für die digitale Dokumentation in Dateiform.
Alle Einzeldokumente (Papierdokumente und Einzeldateien) sind in Verzeichnissen in der vorgegebenen Gliederungsstruktur zu erfassen.

Form

Die gesamte Papierdokumentation ist in Aktenordnern zu übergeben. Die Anzahl der Ausfertigungen wird vom AG vorgeben, i. d. Regel zweifach.
Die einzelnen Papierdokumente sind in der vorgegebenen Struktur in die Ordner einzuordnen und mit Trennblättern zu unterteilen.
Der Inhalt der Ordner ist jeweils in einem vorangestellten Verzeichnis zu dokumentieren.
Die Ordnerrücken sind maschinell zu beschriften (nicht handschriftlich)!
Hierbei ist das Gewerk, die ausführende Firma, sowie die Baumassnahme auf dem Ordnerrücken aufzuführen.
Zusätzlich sind alle Einzeldokumente jeweils in digitaler Form als PDF-Datei und ggf. zusätzlich als bearbeitbares Dateiformat auf Datenträger gesammelt zu übergeben.
Menge: 1,000 psch
DIN 276-1/12-2018: 353

**01.01.0003**
Musterfläche Natur- oder Betonwerkstein, 2 m2

- am Bau,
- 1 Seite mit Trenn- u. Abschlussprofil
- 1 Seite mit Wandsockel des entsprechenden Belages
- Produkte gemäß Positionsbeschreibung
- vorangegangene Handmuster sind Nebenleistung
- zur Ausführung i. Abstimmung m. AG unmittelbar n. Auftragsvergabe
Menge: 3,000 St
DIN 276-1/12-2018: 353

**01.01.0004**
Rückbau Musterfläche, 2 m2

- Rückbau d. vorgenannten Musterfläche bei Nichtgefallen seitens AG,
  inkl. Wiederherstellung des Untergrundes zum vorherigen Zustand
Menge: 1,000 St
DIN 276-1/12-2018: 353

#### 01.02 Titel 01.02. Baustelleneinrichtung

**01.02.0005**
Einrichten der Baustelle

- mit den erforderlichen Baustelleneinrichtungen für
  die termin- und fachgerechte Ausführung sämtlicher
  nachstehend beschriebenen Leistungen.
- Die Baustelleneinrichtung und die Lagerung der Baustoffe auf dem Bauplatz ist jeweils mit der Bauüberwachung abzustimmen.
- Die Baustelleneinrichtung besteht aus allen
  Maschinen, Geräten, Materialcontainern und sonstigen
  Ausstattungen zur Ausführung der eigenen Leistungen,
  soweit nicht im weiteren gesondert beschrieben.
- Sanitärcontainer werden vom AG zur Verfügung gestellt.
- Einzukalkulieren sind nach Bedarf erforderliche Autokräne mit ausreichender Ausladung und Tragkraft.
- Siehe auch BE-Plan
- Alle Trassen für Hausanschlüsse sind freizuhalten.
- Einzurechnen sind ferner alle notwendigen Maßnahmen
  zur Schaffung von Lager- und Arbeitsplätzen, frostsichere Ver- und Entsorgungsanschlüsse für Geräte und
  Container des AN.
- Nach Auftragserteilung ist innerhalb von 2 Wochen
  ein Baustelleneinrichtungsplan vom AN zu erstellen
  und dem AG über die Bauüberwachung zur Genehmigung
  vorzulegen.
Menge: 1,000 psch
DIN 276-1/12-2018: 353

**01.02.0006**
Vorhaltung und Wartung der Baustelleneinrichtung

- Für die Dauer der Arbeiten bis zu deren Abschluss.
Menge: 15,000 Wo
DIN 276-1/12-2018: 353

**01.02.0007**
Räumen der Baustelle von der Baustelleneinrichtung

- Die Geländeflächen, auf denen sich Baustelleneinrichtungen befunden haben, sind dem früheren
  Zustand entsprechend wiederherzustellen.
- Einbauten der Baustelleneinrichtungen
  (z.B. Anschlüsse/ Abläufe etc.) sind zu beseitigen.
Menge: 1,000 psch
DIN 276-1/12-2018: 353

#### 01.03 Titel 01.03. Schutzmaßnahmen - Böden, Treppenpodeste

*Hinweis*
BODEN

**01.03.0008**
Schutz Boden, verklebt, Vlies

- nach Reinigung u. Abnahme des Belages als Schutz,
- ohne Folie,
- diffusionsoffen,
- Stöße überlappen,
- Ränder und Stöße kleben,
- Einbau, Vorhaltung bis zur bauseitigen Baufeinreinigung,
- nach Festlegung des AG,
- Abrechnung nach abgedeckter Fläche,
- Ausbau und Entsorgung nach gesonderter Position
Menge: 525,000 m2
DIN 276-1/12-2018: 353

**01.03.0009**
"  Ersatz

- Ersatz beschädigter Abdeckung,
- Ausführung während oder nach Abschluss der Bodenbelagarbeiten,
- vor Ausführung der Baufeinreinigung,
- Abruf durch AG,
- 3 gesonderte Liefer-/ Einbautermine inkl. An-/ Abfahrten sind einzukalkulieren,
- inkl. Ausbauen, Laden, Abfahren und Entsorgen
Menge: 50,000 m2
DIN 276-1/12-2018: 353

**01.03.0010**
"  Rückbauen, Abfahren, Entsorgen

- Rückbau d. vorgen. Schutzabdeckung nach Aufforderung durch AG
- vor Baufeinreinigung,
- inkl. Abfahren, fachgerechter Entsorgung u. Entsorgungsnachweis
Menge: 525,000 m2
DIN 276-1/12-2018: 353

*Hinweis*
TREPPEN

**01.03.0011**
Schutz Treppenstufe, verklebt, Vlies

- Untergrund Stahlbeton,
  Setzstufe H 9 bis 18 cm und
  Trittstufe B 27 bis 33
  L 100 bis 160 cm
- nach Reinigung u. Abnahme als Trennlage unter Schutzbelag,
- ohne Folie,
- diffusionsoffen,
- Stöße überlappen,
- Ränder und Stöße kleben,
- Einbau, Vorhaltung bis zur bauseitigen Baufeinreinigung,
- nach Festlegung des AG,
- Ausbau und Entsorgung nach gesonderter Position
- Abrechnung n. abgedeckter Trittstufe mit Setzstufe (= 1 Stück)
Menge: 150,000 St
DIN 276-1/12-2018: 353

**01.03.0012**
"  Ersatz

- Ersatz beschädigter Abdeckung,
- Ausführung während oder nach Abschluss der Bodenbelagarbeiten,
- vor Ausführung der Baufeinreinigung,
- Abruf durch AG,
- 3 gesonderte Liefer-/ Einbautermine inkl. An-/ Abfahrten sind einzukalkulieren,
- inkl. Ausbauen, Laden, Abfahren und Entsorgen
- Abrechnung n. abgedeckter Trittstufe mit Setzstufe (= 1 Stück)
Menge: 15,000 St
DIN 276-1/12-2018: 353

**01.03.0013**
"  Rückbauen, Abfahren, Entsorgen

- Rückbau d. vorgen. Schutzabdeckung nach Aufforderung durch AG
- vor Baufeinreinigung,
- inkl. Abfahren, fachgerechter Entsorgung u. Entsorgungsnachweis
- Abrechnung n. abgedeckter Trittstufe mit Setzstufe (= 1 Stück)
Menge: 150,000 St
DIN 276-1/12-2018: 353

#### 01.04 Titel 01.04. Vorbereitung, Übergeordnet

**01.04.0014**
Messung Feuchtigkeit, CM-Verfahren

- auf Zementestrich,
- nach DIN 18560-1,
- sofern nicht Nebenleistung gemäß VOB,
- Wiederholungsmessung,
- Ausführung auf Anordnung des AG.
Menge: 20,000 St
DIN 276-1/12-2018: 353

**01.04.0015**
Messung Haftzugfestigkeit

- auf Zementestrich,
- nach DIN 18365,
- sofern nicht Nebenleistung gemäß VOB,
- Wiederholungsmessung,
- für Bodenbelagsarbeiten,
- Prüfflächen begrenzen,
- Fläche waagerecht (bis 2 % geneigt),
- Protokollieren der Ergebnisse durch tabellarische Auflistung,
- Ausführung auf Anordnung des AG.
Menge: 5,000 St
DIN 276-1/12-2018: 353

**01.04.0016**
Schließen Scheinfugen Risse, kraftschlüssig

- in Zementestrich,
- für Bodenbelagsarbeiten,
- mit Zweikomponenten-Reaktionsharz,
- inkl. Einschneiden, Säubern, Einlegen Wellenverbinder, Absanden.
Menge: 25,000 m
DIN 276-1/12-2018: 353

**01.04.0017**
Anschleifen Boden, Absaugen

- von Zementestrich und Stahlbeton,
- zur Entfernung von Sinterschichten etc.,
- zur Verbesserung der Haftung,
- Stoffe sammeln, auf LKW des AN laden, transportieren, entsorgen,
- Abfall ist nicht gefährlich, nicht schadstoffbelastet
Menge: 50,000 m2
DIN 276-1/12-2018: 353

**01.04.0018**
2K- Epoxidharz, Anarbeiten streifenweise, B 50 H 7cm

- nachträgliches Anarbeiten an Bauteile,
- B bis 50 cm, H bis 7 cm,
- mit Schnellestrich,
  als 2K-Epoxidharzmörtel mit Sandbeimischung,
  für Ergänzung Estrich auf Dämmschicht,
- inklusive erforderlicher Grundierungen
- im Bereich von abgestelltem Estrich,
  z.B. an Flurtüren,
- für nachfolgenden Bodenbelag
Menge: 25,000 m
DIN 276-1/12-2018: 353

**01.04.0019**
Anschleifen Treppenstufe, Absaugen

- Untergrund Stahlbeton,
  Setzstufe H 9 bis 18 cm und
  Trittstufe B 27 bis 33
  L 100 bis 160 cm
- zur Entfernung von Sinterschichten etc.,
- zur Verbesserung der Haftung,
- Stoffe sammeln, auf LKW des AN laden, transportieren, entsorgen,
- Abfall ist nicht gefährlich, nicht schadstoffbelastet
- für Tritt- und Setzstufe, Abrechnung je Seite (= 1 Stück)
Menge: 15,000 St
DIN 276-1/12-2018: 353

### 02 KAPITEL 02 - BODENBELAG

*Hinweis*
Grundbeschreibung Reinigen, grobe Verschmutzung

- Reinigen von grober Verschmutzung,
- von festhaftenden Verunreinigungen,
- zur Verbesserung der Haftung,
- Stoffe sammeln, auf LKW des AN laden, transportieren, entsorgen,
- Abfall ist nicht gefährlich, nicht schadstoffbelastet
- Alle Einzelflächen, auch auf Türschwellen und Kleinflächen
  alle Einzellängen

*Hinweis*
Grundbeschreibung Haftbrücke, mineralisch

- zum Aufbürsten auf vorgenässtenn Untergrund
- Untergrund Zementestrich, Stahlbeton
- Ausführung unmittelbar vor Einbau Dickbettmörtel
  Nass-in-Nass
- Alle Einzelflächen, auch auf Türschwellen und Kleinflächen,
  alle Einzellängen

*Hinweis*
Grundbeschreibung Zementschleierentfernung

- Untergrund Beton- oder Naturwerkstein gem. Position
- nach Verlegung, vollständiger Aushärtung, Verfugung u. vor Abnahme
- mit einem für Belag u. Oberflächenbearbeitung geeigneten und vom
  Hersteller freigegebenen Reinigungsmittel
- inkl. erforderlicher Neutralisation, Nachreinigung u. Übergabe einer
  schlierenfreien Oberfläche
- Eine Beeinträchtigung von Oberfläche, Farbe o. Fugen ist auszuschließen
- Alle Einzellängen u. Einzelflächen, auch auf Türschwellen und Kleinflächen

*Hinweis*
Grundbeschreibung Imprägnierung

- Untergrund Beton- oder Naturwerkstein gem. Position,
- Oberfläche vor Auftrag Imprägnierung fachgerecht reinigen,
  inkl. erforderlicher Neutralisation u. Nachreinigung
- Imprägnierung der verlegten u. vollständig ausgehärteten Flächen,
  mit einem für Belag u. Oberflächenbearbeitung geeigneten und vom
  Hersteller freigegebenen, hydrophobierenden Imprägniermittel
- Zur Reduzierung der Anfälligkeit gegen Verschmutzung u.Flecken
- Oberflächenoptik ist zu erhalten, Beeinträchtigungen ausschließen
- Oberfläche nach Ausführung gleichmäßig u. schlierenfrei
- Alle Einzellängen u. Einzelflächen, auch auf Türschwellen und Kleinflächen,
- Ausführung vor Abnahme

*Hinweis*
Grundbeschreibung Verfugung, Acryl

- Untergrund Beton- oder Naturwerkstein gem. Position,
  verträglich mit jeweiligem Belag
- Elastoplastischer Acryl-Dichtstoff,
- mit Putzstruktur,
- Farbe weiß, nach Musterkarte und Wahl des AG,
- überstreichbar,
- Nennbreite: 5 mm
- Nennhöhe: 5 mm
- scharf abgegrenzt und sauber abgezogen,
- Alle Einzellängen,
  auch im Bereich v. Stützen u. Wandpfeilern

*Hinweis*
Grundbeschreibung Verfugung Silikon, Hinterfüllung

- Untergrund Beton- oder Naturwerkstein gem. Position,
  verträglich mit jeweiligem Belag
- Elastoplastischer Silikon-Dichtstoff,
- Farbe gem. Position,
  nach Musterkarte und Wahl des AG,
- Nennbreite: 10 mm
- Nenntiefe: 20 mm
- scharf abgegrenzt und sauber abgezogen
- inkl. Hinterfüllung aus Schaumstoffschnur,
- Alle Einzellängen

#### 02.01 Titel 02.01. Naturwerkstein

*Hinweis*
Grundbeschreibung Naturwerkstein

Material

- Dichter Kalkstein,
  Referenz Solnhofener Platte oder gleichwertig,
- Farbe gelb bis gräulich
- Oberfläche bruchrau u. angeschliffen,
- Abriebwiderstand DIN EN 14157 "Böhme" max. 16 cm3 / 50 cm2
- Bewertungsgruppe Rutschgefahr gem. Position
- Dicke gem. Position
- Plattenmaß gem. Position

Verlegung

- Im Innenbereich
- Untergrund gem. Position
- Bettung / Klebung gem. Position
- Verband gem. Position
  Fugen gem. Position

Verfugung

- Fugenmörtel, zementhaltig (CG2) DIN EN 13888,
  Farbton grau,
  Fugenbreite 3 mm

*Hinweis*
Grundbeschreibung Naturwerkstein Treppenstufen

Gemäß Grundbeschreibung Naturwerkstein,
zusätzlich gilt:

Material

- D 20 mm
- Bewertungsgruppe Rutschgefahr mind. R 10 max. R11 gem. ASR A1.5

Trittstufe

- Maße gem. Pos.
- Im Dickbett,
  Nenndicke ca. 20 mm,
  Trass-Natursteinmörtel,
  nach Herstellervorgaben für Kalkstein geeignet,
  zur Verhinderung von Verfärbungen u. Ausblühungen
- Vorderkante gebrochen und geschliffen
- Trittstufe überdeckt Setzstufe

Setzstufe

- Maße gem. Pos.
- Im Dünnbett,
  aus weißem Natursteinkleber, C2 DIN EN 12004,
  nach Herstellervorgaben für Kalkstein geeignet,
  zur Verhinderung von Verfärbungen u. Ausblühungen,
  Untergrundvorbereitung n. Herstellervorgaben d. Klebesystems

Verlegung

- Im Innenbereich
- Auf getreppten Untergründen,
  aus Stahlbeton,
  Haftbrücke nach ges. Position
- Fugenbild fluchtgerecht zum angrenzenden Bodenbelag
- Schmalseiten sind zu offenen Treppenaugen hin über den gesamten
  Treppenlauf hin präzise und gerade in Flucht auszubilden

Verfugung

- Fugenmörtel, zementhaltig (CG2) DIN EN 13888,
  Farbton grau,
  Fugenbreite 3 mm

*Hinweis*
Grundbeschreibung Naturwerkstein, Kontraststreifen

- Kontraststreifen B 20 mm
- Mit seitlichen Abständen zur Stufenseite
- Hartgestein,
  Farbe schwarz,
  Referenz Nero Assoluto oder gleichwertig,
  Oberfläche geschliffen,
  kalibriert,
- D 10 mm,
- inkl. Ausfräsung der Trittstufe B 20 T 10 mm,
- passgenau u. flächenbündig eingesetzt u. verklebt

*Hinweis*
Grundbeschreibung Naturwerkstein, Wandsockel

Gemäß Grundbeschreibung Naturwerkstein,
zusätzlich gilt:

Material

- D 10 H 80
- L gem. Pos.
- Oberfläche sichtbarer Kanten geschliffen

Verlegung

- Auf Wand,
  verputzter o. gespachtelter Stahlbeton o. Mauerwerk, GK-Bauplatte
- Im Dünnbett,
  aus weißem Natursteinkleber, C2 DIN EN 12004,
  nach Herstellervorgaben für Kalkstein geeignet,
  zur Verhinderung von Verfärbungen u. Ausblühungen,
  Untergrundvorbereitung n. Herstellervorgaben d. Klebesystems
- Fugenbild fluchtgerecht zum angrenzenden Bodenbelag

*Hinweis*
BODEN

**02.01.0020**
Estrichrandstreifen abschneiden entsorgen

- Bauseiter Estrichrandstreifen Schaumstoff D=10mm
- Stoffe sammeln, auf LKW des AN laden, transportieren, entsorgen,
- Abfall ist nicht gefährlich, nicht schadstoffbelastet
- inklusive Reinigen der Fugen durch Aussaugen
Menge: 220,000 m
DIN 276-1/12-2018: 353

**02.01.0021**
Reinigen Untergrund, grobe Verschmutzung, Boden

Gemäß "Grundbeschreibung Reinigen, grobe Verschmutzung"
zusätzlich gilt:

- Auf Bodenflächen
- Untergrund Zementestrich, Stahlbeton
Menge: 190,000 m2
DIN 276-1/12-2018: 353

**02.01.0022**
Haftbrücke mineralisch, Boden

Gemäß "Grundbeschreibung Haftbrücke, mineralisch"
zusätzlich gilt:

- Auf Bodenflächen
- Untergrund Zementestrich, Stahlbeton
Menge: 190,000 m2

**02.01.0023**
Schleppstreifen über Estrichdehnfugen

- Auf Bodenflächen aus Zementestrich
- Unter Natur-/ oder Kunstwerkstein
- Überbrückung vorhandener Estrichdehnungs- / Bewegungsfugen
- Zur Ausführung eines durchlaufenden Belages ohne sichtbare Fuge
- Für die vorgesehene Belagskonstruktion zugelassenes Material
- Systemgerechte Ausbildung entsprechend Herstellerangaben
- Breite nach Erfordernis der Belagskonstruktion
- inkl. Zuschnitt, Einpassen, Verklebung / Befestigung,
  Untergrundvorbereitung
Menge: 15,000 m

**02.01.0024**
Bodenbelag Naturwerkstein, D 20, 300 x 300 mm, Dickbett D 20 mm

Gemäß "Grundbeschreibung Naturwerkstein"
zusätzlich gilt:

Material

- Bewertungsgruppe Rutschgefahr mind. R 10 max. R11 gem. ASR A1.5
- D 20 mm,
- Plattenmaß 300 x 300 mm,

Verlegung

- Auf waagerechten Untergründen
  aus Stahlbeton oder Zementestrich auf Dämmschicht,
  Geschossdecken u. Treppenpodeste,
  Haftbrücke nach ges. Position
- Im Dickbett,
  Nenndicke ca. 20 mm,
  aus Trass-Natursteinmörtel,
  nach Herstellervorgaben für Kalkstein geeignet,
  zur Verhinderung von Verfärbungen u. Ausblühungen,
- Im Quadratverband
  mit Kreuzfugen
Menge: 175,000 m2

**02.01.0025**
Bodenbelag Naturwerkstein, D 20, Türschwellen 0,1 bis 0,25 m2

- In vorgenanntem Bodenbelag
- Flächen zwischen Leibungen von Türen
- Ausbildung teils aus 1 bis 2 Platten,
  aus großformatigen Platten,
  Abmessungen u. Fugenbild gem. Ausführungsplanung
  und örtlichem Aufmaß
- Fugenbild fluchtgerecht zum angrenzenden Bodenbelag
Menge: 10,000 St
DIN 276-1/12-2018: 353

**02.01.0026**
Bodenbelag Naturwerkstein, D 20, Türschwellen >0,25 bis 0,5 m2

- Eigenschaften wie Vorposition
Menge: 7,000 St
DIN 276-1/12-2018: 353

**02.01.0027**
Bodenbelag Naturwerkstein, D 20, Türschwellen >0,5 bis 1,00 m2

- Eigenschaften wie Vorposition
Menge: 8,000 St
DIN 276-1/12-2018: 353

**02.01.0028**
Bodenbelag Naturwerkstein, Bestand Flur, nur Verlegen

Material

  Solnhofener Platte,
  am Bau aus historischem Bestand vorhanden,
  Wiederverwendung auf Anweisung Denkmalschutz,
- Dicke ca. 20 mm
- Plattenmaß ca. 300x300 mm

Verlegung

- Auf waagerechten Untergründen
  aus Zementestrich auf Dämmschicht,
  Geschossdecken,
  Haftbrücke nach ges. Position
- Im Dickbett,
  Nenndicke ca. 20 mm,
  aus Trass-Natursteinmörtel,
  nach Herstellervorgaben für Kalkstein geeignet,
  zur Verhinderung von Verfärbungen u. Ausblühungen,
- Im Quadratverband
  mit Kreuzfugen

Verfugung

- Fugenmörtel, zementhaltig (CG2) DIN EN 13888,
  Farbton grau,
  Fugenbreite 3 mm

Ausführung

- Raum 023, Flur
Menge: 18,000 m2

**02.01.0029**
Bodenbelag Naturwerkstein, Bestand Flur, Oberfläche angleichen

Material

  Solnhofener Platte,
  am Bau aus historischem Bestand vorhanden,
  Wiederverwendung auf Anweisung Denkmalschutz,
- Dicke ca. 20 mm
- Plattenmaß ca. 300x300 mm

Angleichung

- Durch Behandlung der Oberfläche mittels schleifen, stocken etc.
  an die Oberfläche der Bestandsplatten angleichen
- Inkl. Anfertigung von drei Musterplatten am Bau

Ausführung

- Raum 023, Flur
Menge: 3,000 m2

**02.01.0030**
" Zulage Kleinfläche < 0,25 m2

- in vorgenannten Bodenbelägen,
- Abrechnung zusätzlich zur Hauptposition
Menge: 1,000 St
DIN 276-1/12-2018: 353

**02.01.0031**
" Zulage Schrägschnitt

- in vorgenannten Bodenbelägen,
- Für Schrägschnitte infolge nicht rechtwinkliger Wandanschlüsse
  gemäß Ausführungsplanung,
- Inkl. Anreißen, Zuschneiden und aller erforderlichen Anpassungen,
- Alle Einzellängen, auch an Kleinflächen
- Abrechnung zusätzlich zur Hauptposition
Menge: 215,000 m
DIN 276-1/12-2018: 353

**02.01.0032**
" Zulage Mehrdicke Dickbettmörtel bis D 10 mm

- in vorgenannten Bodenbelägen,
- für Mehrdicke des Dickbettmörtels über die ausgeschriebene Nenndicke
  hinaus bis 10 mm
- Alle Einzelflächen
- Abrechnung zusätzlich zur Hauptposition
Menge: 15,000 m2

**02.01.0033**
" Zulage Ausführung im Gefälle 6%

- in vorgenannten Bodenbelägen,
- auf Rampen,
- inkl. Kantenschnitt im Winkel an An- u. Austritt zur Beibehaltung
  der Fugenbreite
- Alle Einzelflächen
- Abrechnung zusätzlich zur Hauptposition
Menge: 16,000 m2

**02.01.0034**
Bodenbelag Naturwerkstein, D 20, Ca. 300 x 300 mm, Dickbett D 20 mm

Gemäß "Grundbeschreibung Naturwerkstein",
zusätzlich gilt:

Material

- Bewertungsgruppe Rutschgefahr mind. R 10 max. R11 gem. ASR A1.5
- D 20 mm,
- Plattenmaß an Format des bauseits vorhandenen Materials anzupassen
- Als Ersatz für nicht im Bestand vorhandenes Material

Verlegung

- wie Vorposition

Ausführung

- Raum 023, Flur
Menge: 3,000 m2

**02.01.0035**
Profil Niro, Abschluss

- für Bodenbeläge Dicke ca. 20 mm,
- als Bodenabschluss bzw. Trennprofil zu angrenzenden Belägen,
- Edelstahl V2A
- L-Form,
- Profilbreite ca. 30 mm,
- sichtbare Profilkante ≤ 3 mm,- sichtbare Profilkante 2 mm,
- mit gelochtem Ankerschenkel, Befestigung u.Einbau nach
  Herstellervorgabe
- einschließlich einseitigem Anpassen des Bodenbelags,
- inkl. aller erforderlichen Anpassungen
- alle Einzelllängen
Menge: 50,000 m
DIN 276-1/12-2018: 353

**02.01.0036**
Zementschleierentfernung, Naturwerkstein, Boden

Gem. "Grundbeschreibung Zementschleierentfernung"
zusätzlich gilt:

- Auf Naturwerkstein
- Auf Boden
Menge: 175,000 m2
DIN 276-1/12-2018: 353

**02.01.0037**
Imprägnierung, Naturwerkstein, Boden

Gem. "Grundbeschreibung Imprägnierung",
zusätzlich gilt:

- Auf Naturwerkstein
Menge: 175,000 m2
DIN 276-1/12-2018: 353

**02.01.0038**
Verfugung Silikon, B 10 T 20 mm, Hinterfüllung, Boden

Gem. "Grundbeschreibung Verfugung Silikon, Hinterfüllung",
zusätzlich gilt:

- über Bewegungsfugen zwischen Bodenbelägen,
  z.B. im Bereich von Tronsolen der Fertigteiltreppenläufe
- Untergrund Naturwerkstein
- Farbe gelb bis gräulich
Menge: 15,000 m
DIN 276-1/12-2018: 353

*Hinweis*
WANDSOCKEL

**02.01.0039**
Reinigen Untergrund, grobe Verschmutzung, Wandsockel am Boden

Gemäß "Grundbeschreibung Reinigen, grobe Verschmutzung"
zusätzlich gilt:

- Wand
- Verputzter o. gespachtelter Stahlbeton o. Mauerwerk, GK-Bauplatte
Menge: 165,000 m
DIN 276-1/12-2018: 353

**02.01.0040**
Wandsockel, Naturwerkstein, D 10 H 80 L 600 mm, Dünnbett, Boden

Gemäß "Grundbeschreibung Naturwerkstein Wandsockel"
zusätzlich gilt:

- L 600 mm
Menge: 165,000 m
DIN 276-1/12-2018: 353

**02.01.0041**
" Zulage an Stütze, einseitig, Abwickl. bis 50 cm

- von vorbeschriebenem Wandsockel,
- dreiseitiges Anarbeiten an rechteckige Stahlstütze,
- passgenaues Herstellen  inkl. Zuschneiden und Anarbeiten,
- Abwicklung bis 0,50 m,
- Vekleben des Sockels mit Montagekleber
- Abrechnung zusätzlich zur Hauptposition

Ausführung

- Palais EG, Raum 022, Flur 3
- Palais EG, Raum 007, Besprechung
Menge: 2,000 St
DIN 276-1/12-2018: 353

**02.01.0042**
" Ecke Gehrung 85° bis 95°

- an vorgenanntem Wandsockel
- Alle Winkel 85° bis 95°
- Innen- und Außenecke
- Abrechnung zusätzlich zur Hauptposition
Menge: 130,000 St
DIN 276-1/12-2018: 353

**02.01.0043**
" Offenes Ende, geschliffen

- an vorgenanntem Wandsockel
- Oberfläche geschliffen
- Ausführung z.B. an wandbündigen Türzargen
Menge: 30,000 St
DIN 276-1/12-2018: 353

**02.01.0044**
Zementschleierentfernung, Naturwerkstein, Wandsockel am Boden

Gem. "Grundbeschreibung Zementschleierentfernung"
zusätzlich gilt:

- Auf Naturwerkstein
- Auf Wandsockel
Menge: 165,000 m
DIN 276-1/12-2018: 353

**02.01.0045**
Imprägnierung Naturwerkstein, Wandsockel am Boden

Gem. "Grundbeschreibung Imprägnierung",
zusätzlich gilt:

- Auf Wandsockeln
Menge: 165,000 m
DIN 276-1/12-2018: 353

**02.01.0046**
Verfugung Acryl, B 5 H 5 mm, Wandsockel am Boden

Gemäß "Grundbeschreibung Verfugung Acryl"
zusätzlich gilt:

- zwischen Oberkante Wandsockel u. aufgehenden Bauteilen
- Alle Einzellängen, auch an Kleinflächen
  und im Bereich von Stützen und Wandpfeilern
- Untergrund Naturwerkstein
- Farbe weiß
Menge: 165,000 m
DIN 276-1/12-2018: 353

*Hinweis*
TREPPENSTUFEN

**02.01.0047**
Reinigen Untergrund, grobe Verschmutzung, Stufen

Gemäß "Grundbeschreibung Reinigen, grobe Verschmutzung"
zusätzlich gilt:

- Treppenstufen,
  Setzstufe H 9 bis 18 cm und
  Trittstufe B 27 bis 33
  L 100 bis 150 cm
- Untergrund Stahlbeton
- Abrechnung n. abgedeckter Trittstufe mit Setzstufe (= 1 Stück)
Menge: 10,000 St
DIN 276-1/12-2018: 353

**02.01.0048**
Haftbrücke, mineralisch, Stufen

Gemäß "Grundbeschreibung Haftbrücke, mineralisch"
zusätzlich gilt:

- Auf Treppenstufen,
  Setzstufe H 9 bis 18 cm und
  Trittstufe B 27 bis 33
  L 100 bis 150 cm
- Untergrund Stahlbeton
- Abrechnung n. abgedeckter Trittstufe mit Setzstufe (= 1 Stück)
Menge: 10,000 St

**02.01.0049**
Tritt- u. Setzstufe, Naturwerkstein, D 20, L 1010, Stg. 100/320 mm

Gemäß "Grundbeschreibung Naturwerkstein Treppenstufen"
zusätzlich gilt:

Material

- Setzstufe H 80
- Trittstufe B 340
- Tritt- u. Setzstufe,
  jeweils L 1010 mm

Ausführung

- Palais EG, Raum 020, Flur 1b
Menge: 2,000 St

**02.01.0050**
Tritt- u. Setzstufe, Naturwerkstein, D 20, L 1700, Stg. 175/300 mm

Gemäß "Grundbeschreibung Naturwerkstein Treppenstufen"
zusätzlich gilt:

Material

- Setzstufe H 155
- Trittstufe B 320
- Tritt- u. Setzstufe,
  jeweils L 1700 mm

Ausführung

- Palais EG, Raum 020, Flur 1a
Menge: 2,000 St

**02.01.0051**
Tritt- u. Setzstufe, Naturwerkstein, D 20, L 1560, Stg. 165/300 mm

Gemäß "Grundbeschreibung Naturwerkstein Treppenstufen"
zusätzlich / abweichend gilt:

Material

- Setzstufe H 145
- Trittstufe B 320
- Tritt- u. Setzstufe,
  jeweils L 1700 mm

Verlegung

- Auf historischer Rohbautreppe,
- es gelten nicht die Anforderungen des Untergrundes zur Ebenheit,
  der Ausgleich von unterschiedlichen Höhen durch die Bettungsschicht
  ist einzukalkulieren

- In historischer Rohbauleibung,
- Schrägschnitte an schiefen Wänden
  sowie Ausklinkungen an Stufenkanten
  sind einzukalkulieren,
  siehe hierzu Grundriss EG, Plan Nr. 51.002

Ausführung

- Im schlagregengeschützten Außenraum
- Palais EG, Durchgang, Nordseite
Menge: 3,000 St

**02.01.0052**
Tritt- u. Setzstufe, Naturwerkstein, D 20, L 1680, Stg. 175/270 mm

Gemäß "Grundbeschreibung Naturwerkstein Treppenstufen"
zusätzlich / abweichend gilt:

Material

- Setzstufe H 155
- Trittstufe B 290
- Tritt- u. Setzstufe,
  jeweils L 1560 mm

Verlegung

- Auf historischer Rohbautreppe,
- es gelten nicht die Anforderungen des Untergrundes zur Ebenheit,
  der Ausgleich von unterschiedlichen Höhen durch die Bettungsschicht
  ist einzukalkulieren

- In historischer Rohbauleibung,
- Schrägschnitte an schiefen Wänden
  sowie Ausklinkungen an Stufenkanten
  sind einzukalkulieren,
  siehe hierzu Grundriss EG, Plan Nr. 51.002

Ausführung

- Im schlagregengeschützten Außenraum
- Palais EG, Durchgang, Südseite
Menge: 3,000 St

**02.01.0053**
Blockstufe, Granit, L 1790, Stg. 165/300 mm

Material

- Granit, nach Art und Optik der am Bau vorhandenen Stufen
- Bewertungsgruppe Rutschgefahr mind. R 10 max. R11 gem. ASR A1.5
- Oberflächen geschliffen
- Blockstufe H 165 B 300 L 1790 mm

Verlegung

- Auf Untergrund aus Strahlbeton
- In historischer Rohbauleibung,
- Schrägschnitte an schiefen Wänden
  sowie bis zu 2 Ausklinkungen je Stufe zur Anpassung an den Rohbau
  sind einzukalkulieren,
  siehe hierzu Grundriss EG, Plan Nr. 51.002
  Haftbrücke nach ges. Position
- Im Dickbett,
  Nenndicke ca. 20 mm,
  aus Trass-Natursteinmörtel,
  nach Herstellervorgaben für Granit geeignet,
  zur Verhinderung von Verfärbungen u. Ausblühungen

Ausführung

- Im schlagregengeschützten Außenraum
- Palais EG, Durchgang, Nordseite

Verfugung

- Fugenmörtel, zementhaltig (CG2) DIN EN 13888,
  Farbton grau,
  Fugenbreite 3 mm

Ausführung

- Im schlagregengeschützten Außenraum
- Palais EG, Durchgang, Nordseite
Menge: 1,000 St

**02.01.0054**
Blockstufe, Granit, L 1790 Stg. 165/300 mm, nur Verlegen

Wie Vorposition, aber:

- Blockstufe H 165 B 300 L 1790 mm
- Am Bau vorhanden
- Nur Einbau
Menge: 2,000 St

**02.01.0055**
Blockstufe, Granit, L 1680, Stg. 175/270 mm, nur Verlegen

Wie Vorposition, aber:

- Blockstufe H 175 B 270 L 1680 mm

Ausführung

- Im schlagregengeschützten Außenraum
- Palais EG, Durchgang, Nordseite
Menge: 3,000 St

**02.01.0056**
" Zulage Blockstufe, Granit, Oberfläche angleichen

Material

  Granit,
  am Bau aus historischem Bestand vorhanden,
  Wiederverwendung auf Anweisung Denkmalschutz,
- Stg. 165 bis 175 / 270 bis 300

Angleichung

- Durch Behandlung der Oberfläche mittels schleifen, stocken etc.
  an die Oberfläche der Bestandsstufen angleichen
- Inkl. Anfertigung von zwei Musterflächen 25x25 cm am Bau

Ausführung

- Palais, Durchgang EG, Eingänge
Menge: 5,000 St

**02.01.0057**
" Zulage Kontraststreifen Hartgestein, D 10 B 20 L 1010 mm

Gemäß "Grundbeschreibung Naturwerkstein Kontraststreifen"

Ausführung

- Palais EG, Raum 020, Flur 1b
- Alle zwei Stufenkanten
Menge: 2,000 St

**02.01.0058**
" Zulage Kontraststreifen Hartgestein, D 10 B 20 L 1700 mm

Gemäß "Grundbeschreibung Naturwerkstein Kontraststreifen"

Ausführung

- Palais EG, Raum 020, Flur 1a
- Alle zwei Stufenkanten
Menge: 2,000 St

**02.01.0059**
Zementschleierentfernung, Naturwerkstein, Stufen

Gem. "Grundbeschreibung Zementschleierentfernung"
zusätzlich gilt:

- Auf Naturwerkstein
- Auf Treppenstufen
  Setzstufe H 9 bis 18 cm und
  Trittstufe B 27 bis 33
  L 100 bis 150 cm
- Abrechnung n. abgedeckter Trittstufe mit Setzstufe (= 1 Stück)
Menge: 10,000 St
DIN 276-1/12-2018: 353

**02.01.0060**
Imprägnierung, Naturwerkstein, Stufen

Gem. "Grundbeschreibung Imprägnierung",
zusätzlich gilt:

- Auf Treppenstufen,
  Setzstufe H 9 bis 18 cm und
  Trittstufe B 27 bis 33
  L 100 bis 150 cm
- Abrechnung n. abgedeckter Trittstufe mit Setzstufe (= 1 Stück)
Menge: 10,000 St
DIN 276-1/12-2018: 353

*Hinweis*
WANDSOCKEL AN TREPPENSTUFEN

**02.01.0061**
Reinigen Untergrund grobe Verschmutzung, Wandsockel an Stufen

Gemäß "Grundbeschreibung Reinigen, grobe Verschmutzung"
zusätzlich gilt:

- Wand
- Verputzter o. gespachtelter Stahlbeton o. Mauerwerk, GK-Bauplatte
- für Steigungen 100 bis 175 und Auftritte 270 bis 320 mm
- für Tritt- und Setzstufe, Abrechnung je Seite (= 1 Stück)
Menge: 14,000 St
DIN 276-1/12-2018: 353

**02.01.0062**
Wandsockel Naturwerkstein, D 10 H 80 L variabel, an Stufen

Gemäß "Grundbeschreibung Naturwerkstein Wandsockel"
zusätzlich gilt:

- Plattenmaß gem. Steigungsverhältnis,
  für Steigungen 100 bis 175 und Auftritte 270 bis 320 mm
- für Tritt- und Setzstufe, Abrechnung je Seite (= 1 Stück)
Menge: 14,000 St
DIN 276-1/12-2018: 353

**02.01.0063**
Zementschleierentfernung, Naturwerkstein, Wandsockel an Stufen

Gem. "Grundbeschreibung Zementschleierentfernung"
zusätzlich gilt:

- Auf Naturwerkstein
- Auf Wandsockel
- Maße gem. Steigungsverhältnis,
  für Steigungen 100 bis 175 und Auftritte 270 bis 320 mm
- für Tritt- und Setzstufe, Abrechnung je Seite (= 1 Stück)
Menge: 14,000 St
DIN 276-1/12-2018: 353

**02.01.0064**
Imprägnierung, Naturwerkstein, Wandsockel an Stufen

Gem. "Grundbeschreibung Imprägnierung",
zusätzlich gilt:

- Auf Wandsockeln an Stufen,
  Setzstufe H 9 bis 18 cm und
  Trittstufe B 27 bis 33
  L 100 bis 150 cm
- für Tritt- und Setzstufe, Abrechnung je Seite (= 1 Stück)
Menge: 14,000 St
DIN 276-1/12-2018: 353

**02.01.0065**
Verfugung Acryl, B 5 H 5 mm, Wandsockel an Stufen

Gemäß "Grundbeschreibung Verfugung Acryl"
zusätzlich gilt:

- zwischen Oberkante Wandsockel u. aufgehenden Bauteilen
- Maße gem. Steigungsverhältnis,
  für Steigungen 100 bis 175 und Auftritte 270 bis 320 mm
- für Tritt- und Setzstufe, Abrechnung je Seite (= 1 Stück)
- Untergrund Naturwerkstein
- Farbe weiß
Menge: 14,000 St
DIN 276-1/12-2018: 353

*Hinweis*
AUFZUG

**02.01.0066**
Entkopplungsmatte D 9mm

- Kunstharzgebundene Polyesterfasermatte
- zur Trittschallentkopplung auf verformungsfähigem Untergrund
- für Verkehrslasten bis 5kN/m2
- inkl. Verklebung mit PU 2K Kleber auf bauseitige Stahlwanne,
- inkl. Reinigung der Stahlwanne von haftungsvermindernden Stoffen,
- inkl. Grundierung
- Ausführung in Aufzugskabine
Menge: 1,600 m2

**02.01.0067**
Bodenbelag Naturwerkstein, D 12, 300 x 300 mm, Dünnbett

Gemäß "Grundbeschreibung Naturwerkstein",
zusätzlich gilt:

Material

- Bewertungsgruppe Rutschgefahr mind. R 10 max. R11 gem. ASR A1.5
- D 12 mm,
- Plattenmaß 300 x 300 mm,

Verlegung

- Auf Kabinenboden des Aufzugs
  auf vorgenannter Entkopplungsmatte
- Im Dünnbett,
  aus weißem Natursteinkleber, C2 DIN EN 12004,
  nach Herstellervorgaben für Kalkstein geeignet,
  zur Verhinderung von Verfärbungen u. Ausblühungen,
  Untergrundvorbereitung n. Herstellervorgaben d. Klebesystems
- Im Quadratverband
  mit Kreuzfugen
- Ausführung in Aufzugskabine
Menge: 1,600 m2

**02.01.0068**
" Zulage Verfugung Epoxy

- in vorgenanntem Bodenbelag,
- Verfugung aus Epoxydharzmörtel, grau
- Abrechnung zusätzlich zur Hauptposition
Menge: 1,600 m2
DIN 276-1/12-2018: 353

**02.01.0069**
Verfugung Silikon, B 10 T 20 mm, Hinterfüllung, Boden

Gem. "Grundbeschreibung Verfugung Silikon, Hinterfüllung",
zusätzlich gilt:

- über Bewegungsfugen zwischen Bodenbelägen,
  z.B. im Bereich von Tronsolen der Fertigteiltreppenläufe
- Untergrund Naturwerkstein
- Farbe gelb bis gräulich
Menge: 8,000 m
DIN 276-1/12-2018: 353

*Hinweis*
SONSTIGES

**02.01.0070**
Oberfläche Naturwerkstein schleifen

- Oberflächenbehandlung durch feinschleifen
Menge: 2,000 m2
DIN 276-1/12-2018: 353

**02.01.0071**
Kante Naturwerkstein schleifen B bis 20 mm

- Oberflächenbehandlung durch feinschleifen
- Alle Einzellängen, auch an Kleinflächen
Menge: 5,000 m
DIN 276-1/12-2018: 353

**02.01.0072**
Ausklinkung Naturwerkstein, Abwicklung 5 bis 25cm

- Alle Schenkellängen bis Abwicklung 25cm
Menge: 10,000 St
DIN 276-1/12-2018: 353

**02.01.0073**
Ausklinkung Naturwerkstein, Abwicklung > 25 bis 100 cm

- Alle Schenkellängen bis Abwicklung 25cm
Menge: 5,000 St
DIN 276-1/12-2018: 353

#### 02.02 Titel 02.02. Betonwerkstein

*Hinweis*
Grundbeschreibung Betonwerkstein

Material

- Betonwerkstein,
  einschichtig,
- gem. DIN 18500-1,
- Helles Bindemittel m. Zuschlägen aus Naturstein, z.B. Marmorgranulate,
  Korngrößenbereiche gem. Planung bzw. Musterfreigabe,
- Grundfarbton warm Grau,
  Zuschläge Grundfarbton / weiß / grau, wenig schwarz / beige / braun,
  nach Bemusterung und Auswahl AG,
- Oberfläche geschliffen,
- Schleifverschleiß EN 13748-1 max. 18 cm3 / 50 cm2
- Brandverhalten EN 13748-1 A1fl, nicht brennbar
- Rohdichte ca. 2.600 kg/m3
- Bewertungsgruppe Rutschgefahr gem. Position
- Dicke gem. Position
- Plattenmaß gem. Position

Verlegung

- Im Innenbereich
- Untergrund gem. Position
- Bettung / Klebung gem. Position
- Verband gem. Position
  Fugen gem. Position

Verfugung

- Fugenmörtel, zementhaltig (CG2) DIN EN 13888,
  Farbton grau,
  Fugenbreite 3 mm

*Hinweis*
Grundbeschreibung Betonwerkstein, Treppenstufen

Gemäß Grundbeschreibung Betonwerkstein
zusätzlich gilt:

Material

- D 40 mm
- Bewertungsgruppe Rutschgefahr mind. R 10 max. R11 gem. ASR A1.5

Winkelstufe

- Winkelstufe,
  Tritt- u. Setzstufe als Winkel verklebt,
- Maße gem. Pos.
- Im Dickbett,
  Nenndicke ca. 40 mm,
  Trass-Natursteinmörtel,
  nach Herstellervorgaben für Betonwerkstein geeignet,
  zur Verhinderung von Verfärbungen u. Ausblühungen
- Vorderkante gebrochen und geschliffen

Verlegung

- Im Innenbereich
- Auf getreppten Untergründen,
  aus Stahlbeton,
  Haftbrücke nach ges. Position
- Fugenbild fluchtgerecht zum angrenzenden Bodenbelag
- Schmalseiten sind zu offenen Treppenaugen hin über den gesamten
  Treppenlauf hin präzise und gerade in Flucht auszubilden

Verfugung

- Fugenmörtel, zementhaltig (CG2) DIN EN 13888,
  Farbton grau,
  Fugenbreite 3 mm

*Hinweis*
Grundbeschreibung Betonwerkstein, Kontraststreifen

- Streifengleitschutz B 20 mm
- Mit seitlichen Abständen zur Stufenseite,
- Korund
  Farbe schwarz

*Hinweis*
Grundbeschreibung Betonwerkstein, Wandsockel

Gemäß Grundbeschreibung Betonwerkstein
zusätzlich gilt:

Material

- D 10 H 70
- L gem. Pos.
- Oberfläche sichtbarer Kanten geschliffen

Verlegung

- Auf Wand,
  verputzter o. gespachtelter Stahlbeton o. Mauerwerk, GK-Bauplatte
- Im Dünnbett,
  aus weißem Dünnbettkleber, C2 DIN EN 12004,
  nach Herstellervorgaben für Betonwerkstein geeignet,
  zur Verhinderung von Verfärbungen u. Ausblühungen,
  Untergrundvorbereitung n. Herstellervorgaben d. Klebesystems
- Fugenbild fluchtgerecht zum angrenzenden Bodenbelag

*Hinweis*
BODEN

**02.02.0074**
Estrichrandstreifen abschneiden entsorgen

- Bauseiter Estrichrandstreifen Schaumstoff D=10mm
- Stoffe sammeln, auf LKW des AN laden, transportieren, entsorgen,
- Abfall ist nicht gefährlich, nicht schadstoffbelastet
- inklusive Reinigen der Fugen durch Aussaugen
Menge: 460,000 m
DIN 276-1/12-2018: 353

**02.02.0075**
Reinigen Untergrund, grobe Verschmutzung, Boden

Gemäß "Grundbeschreibung Reinigen, grobe Verschmutzung"
zusätzlich gilt:

- Auf Bodenflächen
- Untergrund Zementestrich, Stahlbeton
Menge: 365,000 m2
DIN 276-1/12-2018: 353

**02.02.0076**
Haftbrücke mineralisch, Boden

Gemäß "Grundbeschreibung Haftbrücke, mineralisch"
zusätzlich gilt:

- Auf Bodenflächen
Menge: 365,000 m2

**02.02.0077**
Schleppstreifen über Estrichdehnfugen

- Auf Bodenflächen aus Zementestrich
- Unter Natur-/ oder Kunstwerkstein
- Überbrückung vorhandener Estrichdehnungs- / Bewegungsfugen
- Zur Ausführung eines durchlaufenden Belages ohne sichtbare Fuge
- Für die vorgesehene Belagskonstruktion zugelassenes Material
- Systemgerechte Ausbildung entsprechend Herstellerangaben
- Breite nach Erfordernis der Belagskonstruktion
- inkl. Zuschnitt, Einpassen, Verklebung / Befestigung,
  Untergrundvorbereitung
Menge: 30,000 m

**02.02.0078**
Bodenbelag Betonwerkstein, D 20, 300 x 300 mm, Dickbett D 20 mm

Gemäß "Grundbeschreibung Betonwerkstein"
zusätzlich gilt:

Material

- Bewertungsgruppe Rutschgefahr mind. R 10 max. R11 gem. ASR A1.5
- D 20 mm,
- Plattenmaß 300 x 300 mm,

Verlegung

- Auf waagerechten Untergründen
  aus Stahlbeton oder Zementestrich auf Dämmschicht,
  Geschossdecken u. Treppenpodeste,
  Haftbrücke nach ges. Position
- Im Dickbett,
  Nenndicke ca. 20 mm,
  aus Trass-Natursteinmörtel,
  nach Herstellervorgaben für Kalkstein geeignet,
  zur Verhinderung von Verfärbungen u. Ausblühungen,
- Im Quadratverband
  mit Kreuzfugen
Menge: 350,000 m2

**02.02.0079**
Bodenbelag Betonwerkstein, D 20, Türschwellen 0,1 bis 0,25 m2

- In vorgenanntem Bodenbelag
- Flächen zwischen Leibungen von Türen
- Ausbildung aus 1 bis 2 Platten,
  aus großformatigen Platten,
  Abmessungen u. Fugenbild gem. Ausführungsplanung
  und örtlichem Aufmaß
- Fugenbild fluchtgerecht zum angrenzenden Bodenbelag
Menge: 37,000 St
DIN 276-1/12-2018: 353

**02.02.0080**
Bodenbelag Betonwerkstein, D 20, Türschwellen >0,25 bis 0,5 m2

- Eigenschaften wie Vorposition
Menge: 12,000 St
DIN 276-1/12-2018: 353

**02.02.0081**
Bodenbelag Betonwerkstein, D 20, Türschwellen >0,5 bis 1,00 m2

- Eigenschaften wie Vorposition
Menge: 1,000 St
DIN 276-1/12-2018: 353

**02.02.0082**
" Zulage Kleinfläche < 0,25 m2

- in vorgenanntem Bodenbelag,
- Abrechnung zusätzlich zur Hauptposition
Menge: 1,000 St
DIN 276-1/12-2018: 353

**02.02.0083**
" Zulage Schrägschnitt

- In vorgenanntem Bodenbelag,
- Für Schrägschnitte infolge nicht rechtwinkliger Wandanschlüsse
  gemäß Ausführungsplanung,
- Inkl. Anreißen, Zuschneiden und aller erforderlichen Anpassungen,
- Alle Einzellängen, auch an Kleinflächen
- Abrechnung zusätzlich zur Hauptposition
Menge: 140,000 m
DIN 276-1/12-2018: 353

**02.02.0084**
" Zulage Mehrdicke Dickbettmörtel bis D 10 mm

- in vorgenanntem Bodenbelag,
- für Mehrdicke des Dickbettmörtels über die ausgeschriebene Nenndicke
  hinaus bis 10 mm
- Alle Einzelflächen
- Abrechnung zusätzlich zur Hauptposition
Menge: 20,000 m2

**02.02.0085**
" Zulage Ausführung im Gefälle 6%

- in vorgenanntem Bodenbelag,
- auf Rampen,
- inkl. Kantenschnitt im Winkel an An- u. Austritt zur Beibehaltung
  der Fugenbreite
- Alle Einzelflächen
- Abrechnung zusätzlich zur Hauptposition
Menge: 17,000 m2

**02.02.0086**
Anarbeiten an Stütze, Abwickl. 50 bis 100 cm

- im vorbeschriebenen Bodenbelag,
- 5-seitiges Anarbeiten an rechteckige Betonstützen,
- passgenaues Herstellen der Aussparung inkl. Zuschneiden und Anarbeiten,
- Abwicklung 0,50 bis 1,00 m,
- Abrechnung zusätzlich zur Hauptposition
- Ausführung Foyer
Menge: 1,000 St
DIN 276-1/12-2018: 353

**02.02.0087**
Anarbeiten an Wandpfeiler, Abwickl. 25 bis 50 cm

- wie Vorposition, aber nur 3-seitig
Menge: 3,000 St
DIN 276-1/12-2018: 353

**02.02.0088**
Profil Niro, Abschluss

- für Bodenbeläge Dicke ca. 20 mm,
- als Bodenabschluss bzw. Trennprofil zu angrenzenden Belägen,
- Edelstahl V2A
- L-Form,
- Profilbreite ca. 30 mm,
- sichtbare Profilkante 2 mm,
- mit gelochtem Ankerschenkel, Befestigung u.Einbau nach
  Herstellervorgabe
- einschließlich einseitigem Anpassen des Bodenbelags,
- inkl. aller erforderlichen Anpassungen
- alle Einzelllängen
Menge: 45,000 m
DIN 276-1/12-2018: 353

**02.02.0089**
Profil Alu Eloxal, Dehnfuge, H 5 mm

- für Bodenbeläge Dicke ca. 20 mm,
- als Dehnfugenprofil über Gebäudetrennfugen,
- Aluminium eloxiert, Farbton silber ähnlich E6/EV1,
- zweiteilig,
- Profilbreite ca. 110 mm,
- sichtbare Profilkante ≤ 3 mm,
- mit gelochten Ankerschenkeln, Befestigung u.Einbau nach
  Herstellervorgabe
- mit Silikonfüllung, Farbe nach Musterkarte und Angabe AG,
- Dehnfähigkeit bis 2 mm,
- einschließlich zweiseitigem Anpassen des Bodenbelags,
- alle Einzelllängen
Menge: 3,500 m
DIN 276-1/12-2018: 353

**02.02.0090**
Zementschleierentfernung, Betonwerkstein, Boden

Gemäß Grundbeschreibung Zementschleierentfernung,
zusätzlich gilt:

- Auf Betonwerkstein
- Auf Boden
Menge: 350,000 m2
DIN 276-1/12-2018: 353

**02.02.0091**
Imprägnierung, Betonwerkstein, Boden

Gemäß "Grundbeschreibung Imprägnierung",
zusätzlich gilt:

- Auf Bodenflächen
Menge: 350,000 m2
DIN 276-1/12-2018: 353

**02.02.0092**
Verfugung Silikon, B 10 T 20 mm, Hinterfüllung, Boden

Gemäß "Grundbeschreibung Verfugung Silikon, Hinterfüllung",
zusätzlich gilt:

- über Bewegungsfugen zwischen Bodenbelägen,
  z.B. im Bereich von Tronsolen der Fertigteiltreppenläufe
- Untergrund Betonwerkstein
- Farbe grau
Menge: 15,000 m
DIN 276-1/12-2018: 353

*Hinweis*
WANDSOCKEL

**02.02.0093**
Reinigen Untergrund, grobe Verschmutzung, Wandsockel am Boden

Gemäß "Grundbeschreibung Reinigen, grobe Verschmutzung"
zusätzlich gilt:

- Wand
- Verputzter o. gespachtelter Stahlbeton o. Mauerwerk, GK-Bauplatte
- Alle Einzellängen
Menge: 280,000 m
DIN 276-1/12-2018: 353

**02.02.0094**
Wandsockel, Betonwerkstein, D 10 H 70 L 300 mm, Dünnbett, Boden

Gemäß "Grundbeschreibung Betonwerkstein Wandsockel"
zusätzlich gilt:

- L 300 mm
Menge: 280,000 m
DIN 276-1/12-2018: 353

**02.02.0095**
" Zulage an Stütze, Abwickl. 50 bis 100 cm

- von vorbeschriebenem Wandsockel,
- 5-seitiges Anarbeiten an rechteckige Betonstützen,
- passgenaues Herstellen  inkl. Zuschneiden und Anarbeiten,
- Abrechnung zusätzlich zur Hauptposition
- Ausführung Foyer
Menge: 1,000 St
DIN 276-1/12-2018: 353

**02.02.0096**
" Zulage an Wandpfeiler, Abwickl. 25 bis 50 cm

- von vorbeschriebenem Wandsockel,
- 3-seitiges Anarbeiten an rechteckige Betonpfeiler
- passgenaues Herstellen  inkl. Zuschneiden und Anarbeiten,
- Abrechnung zusätzlich zur Hauptposition
Menge: 3,000 St
DIN 276-1/12-2018: 353

**02.02.0097**
" Ecke Gehrung 85° bis 95°

- an vorgenanntem Wandsockel
- Alle Winkel 85° bis 95°
- Innen- und Außenecke
- Abrechnung zusätzlich zur Hauptposition
Menge: 80,000 St
DIN 276-1/12-2018: 353

**02.02.0098**
" Offenes Ende, geschliffen

- an vorgenanntem Wandsockel
- Oberfläche geschliffen
- Ausführung z.B. an wandbündigen Türzargen
Menge: 40,000 St
DIN 276-1/12-2018: 353

**02.02.0099**
Zementschleierentfernung, Betonwerkstein, Wandsockel am Boden

Gemäß "Grundbeschreibung Zementschleierentfernung",
zusätzlich gilt:

- Auf Betonwerkstein
- Auf Wandsockeln
Menge: 280,000 m
DIN 276-1/12-2018: 353

**02.02.0100**
Imprägnierung Betonwerkstein, Wandsockel am Boden

Gemäß "Grundbeschreibung Imprägnierung",
zusätzlich gilt:

- Auf Wandsockeln
- Alle Einzellängen, auch an Kleinflächen
  und im Bereich von Stützen und Wandpfeilern
Menge: 280,000 m
DIN 276-1/12-2018: 353

**02.02.0101**
Verfugung Acryl, B 5 H 5 mm, Wandsockel am Boden

Gemäß "Grundbeschreibung Verfugung Acryl",
zusätzlich gilt:

- zwischen Oberkante Wandsockel u. aufgehenden Bauteilen
- Alle Einzellängen, auch an Kleinflächen
  und im Bereich von Stützen und Wandpfeilern
- Untergrund Betonwerkstein
- Farbe weiß
Menge: 280,000 m
DIN 276-1/12-2018: 353

*Hinweis*
TREPPENSTUFEN

**02.02.0102**
Reinigen Untergrund, grobe Verschmutzung, Stufen

Gemäß "Grundbeschreibung Reinigen, grobe Verschmutzung"
zusätzlich gilt:

- Treppenstufen,
  Setzstufe H 16,2 bis 17,2 cm und
  Trittstufe B 33 cm
  L 136 bis 164 cm
- Untergrund Stahlbeton
- Abrechnung n. abgedeckter Trittstufe mit Setzstufe (= 1 Stück)
Menge: 142,000 St
DIN 276-1/12-2018: 353

**02.02.0103**
Haftbrücke, mineralisch, Stufen

Gemäß "Grundbeschreibung Haftbrücke, mineralisch"
zusätzlich gilt:

- Auf Treppenstufen,
  Setzstufe H 16,2 bis 17,2 cm und
  Trittstufe B 33 cm
  L 136 bis 164 cm
- Untergrund Stahlbeton
- Abrechnung n. abgedeckter Trittstufe mit Setzstufe (= 1 Stück)
Menge: 142,000 St

**02.02.0104**
Winkelstufe, Betonwerkstein, D 40, L 1360, Steig. 168/280 mm

Gemäß "Grundbeschreibung Betonwerkstein Treppenstufen"
zusätzlich gilt:

Maße

- H 168, B 320, L 1360 mm

Ausführung

Neubau Treppenhaus 3

- UG  2x2 Stück Distanztreppen
- UG-EG  17 Stück
- EG-1OG  20 Stück
- 1.OG-2.OG  20 Stück
- 2.OG-3.OG  20 Stück
Menge: 81,000 St
DIN 276-1/12-2018: 353

**02.02.0105**
Winkelstufe, Betonwerkstein, D 40, L 1360, Steig. 172/280 mm

Gemäß "Grundbeschreibung Betonwerkstein Treppenstufen"
zusätzlich gilt:

Maße

- H 172, B 320, L 1360 mm

Ausführung

Neubau Treppenhaus 2

- EG-1OG  17 Stück
- 1.OG-2.OG  19 Stück
- 2.OG-3.OG  19 Stück
Menge: 55,000 St
DIN 276-1/12-2018: 353

**02.02.0106**
Winkelstufe, Betonwerkstein, D 40, L 1520, Steig. 162/280 mm

Gemäß "Grundbeschreibung Betonwerkstein Treppenstufen"
zusätzlich gilt:

Maße

- H 162, B 320,
  L 1520

Ausführung

Neubau Raum 045, Treppenhaus Zwischenbau

- EG  3 Stück, Distanztreppe
Menge: 3,000 St
DIN 276-1/12-2018: 353

**02.02.0107**
Winkelstufe, Betonwerkstein, D 40, L 1620-1640, Steig. 162/280 mm

Gemäß "Grundbeschreibung Betonwerkstein Treppenstufen"
zusätzlich gilt:

Maße

- H 162, B 320,
  L 1620 bis 1640 mm, entlang schräger Wand geschnitten,
  inkl. Schrägschnitte

Ausführung

Neubau Treppenhaus 2

- EG  3 Stück, Distanztreppe
Menge: 3,000 St
DIN 276-1/12-2018: 353

**02.02.0108**
" Zulage Kontraststreifen Korund, B 20 L 1320 mm

Gemäß "Grundbeschreibung Betonwerkstein Kontraststreifen"

Ausführung

Neubau Treppenhaus 3

- UG  2x3 Stück Distanztreppen, alle Stufenkanten
- UG-EG  4 Stück, jeweils An- u. Austritt je Lauf
- EG-1OG  4 Stück, jeweils An- u. Austritt je Lauf
- 1.OG-2.OG  4 Stück, jeweils An- u. Austritt je Lauf
- 2.OG-3.OG  4 Stück, jeweils An- u. Austritt je Lauf
Menge: 22,000 St

**02.02.0109**
" Zulage Kontraststreifen Korund, B 20 L 1320 mm

Gemäß "Grundbeschreibung Betonwerkstein Kontraststreifen"

Ausführung

Neubau Treppenhaus 2

- EG-1OG  4 Stück, jeweils An- u. Austritt je Lauf
- 1.OG-2.OG  4 Stück, jeweils An- u. Austritt je Lauf
- 2.OG-3.OG  7 Stück, jeweils An- u. Austritt je Lauf
Menge: 15,000 St

**02.02.0110**
" Zulage Kontraststreifen Korund, B 20 L 1520 mm

Gemäß "Grundbeschreibung Betonwerkstein Kontraststreifen"

Ausführung

Neubau Raum 045, Treppenhaus Zwischenbau

- EG  3 Stück, Distanztreppe, alle drei Stufenkanten
Menge: 3,000 St

**02.02.0111**
" Zulage Kontraststreifen Korund, B 20 L 1620-1640 mm

Gemäß "Grundbeschreibung Betonwerkstein Kontraststreifen"

Ausführung

Neubau Treppenhaus 2

- EG  3 Stück, Distanztreppe, alle drei Stufenkanten
Menge: 3,000 St

**02.02.0112**
Zementschleierentfernung, Betonwerkstein, Stufen

Gemäß "Grundbeschreibung Zementschleierentfernung",
zusätzlich gilt:

- Auf Betonwerkstein
- Auf Treppenstufen,
  Setzstufe H 16,2 bis 17,2 cm und
  Trittstufe B 33 cm
  L 136 bis 164 cm
- Abrechnung n. abgedeckter Trittstufe mit Setzstufe (= 1 Stück)
Menge: 142,000 St
DIN 276-1/12-2018: 353

**02.02.0113**
Imprägnierung, Betonwerkstein, Stufen

Gemäß "Grundbeschreibung Imprägnierung",
zusätzlich gilt:

- Auf Treppenstufen,
  Setzstufe H 16,2 bis 17,2 cm und
  Trittstufe B 33 cm
  L 136 bis 164 cm
- Abrechnung n. abgedeckter Trittstufe mit Setzstufe (= 1 Stück)
Menge: 142,000 St
DIN 276-1/12-2018: 353

*Hinweis*
WANDSOCKEL AN TREPPENSTUFEN

**02.02.0114**
Reinigen Untergrund grobe Verschmutzung, Wandsockel an Stufen

Gemäß "Grundbeschreibung Reinigen, grobe Verschmutzung"
zusätzlich gilt:

- Verputzter o. gespachtelter Stahlbeton o. Mauerwerk, GK-Bauplatte
- Setzstufe B 162 bis 172, Trittstufe 330 mm
- für Tritt- und Setzstufe, Abrechnung je Seite (= 1 Stück)
Menge: 14,000 St
DIN 276-1/12-2018: 353

**02.02.0115**
Wandsockel Betonwerkstein, D 10 H 70 L variabel, an Stufen

Gemäß "Grundbeschreibung Betonwerkstein Wandsockel"
zusätzlich gilt:

- Maße gem. Steigungsverhältnis,
- Setzstufe B 162 bis 172, Trittstufe 330 mm
- für Tritt- und Setzstufe, Abrechnung je Seite (= 1 Stück)
Menge: 14,000 St
DIN 276-1/12-2018: 353

**02.02.0116**
Zementschleierentfernung, Betonwerkstein, Wandsockel an Stufen

Gemäß "Grundbeschreibung Zementschleierentfernung",
zusätzlich gilt:

- Auf Betonwerkstein
- Auf Wandsockel
- Setzstufe B 162 bis 172, Trittstufe 330 mm
- für Tritt- und Setzstufe, Abrechnung je Seite (= 1 Stück)
Menge: 14,000 St
DIN 276-1/12-2018: 353

**02.02.0117**
Imprägnierung, Naturwerkstein, Wandsockel an Stufen

Gem. "Grundbeschreibung Naturwerkstein Imprägnierung",
zusätzlich gilt:

- Auf Wandsockeln an Stufen,
- Setzstufe B 162 bis 172, Trittstufe 330 mm
- für Tritt- und Setzstufe, Abrechnung je Seite (= 1 Stück)
Menge: 14,000 St
DIN 276-1/12-2018: 353

**02.02.0118**
Verfugung Acryl, B 5 H 5 mm, Wandsockel an Stufen

Gemäß "Grundbeschreibung Verfugung Acryl",
zusätzlich gilt:

- zwischen Oberkante Wandsockel u. aufgehenden Bauteilen
- Setzstufe B 162 bis 172, Trittstufe 330 mm
- für Tritt- und Setzstufe, Abrechnung je Seite (= 1 Stück)
- Untergrund Betonwerkstein
- Farbe weiß
Menge: 14,000 St
DIN 276-1/12-2018: 353

*Hinweis*
AUFZUG

**02.02.0119**
Entkopplungsmatte D 9mm

- Kunstharzgebundene Polyesterfasermatte
- zur Trittschallentkopplung auf verformungsfähigem Untergrund
- für Verkehrslasten bis 5kN/m2
- inkl. Verklebung mit PU 2K Kleber auf bauseitige Stahlwanne,
- inkl. Reinigung der Stahlwanne von haftungsvermindernden Stoffen,
- inkl. Grundierung
- Ausführung in Aufzugskabine
Menge: 1,600 m2

**02.02.0120**
Bodenbelag Betonwerkstein, D 12, 300 x 300 mm, Dünnbett

Gemäß "Grundbeschreibung Betonwerkstein",
zusätzlich gilt:

Material

- Bewertungsgruppe Rutschgefahr mind. R 10 max. R11 gem. ASR A1.5
- D 12 mm,
- Plattenmaß 300 x 300 mm,

Verlegung

- Auf Kabinenboden des Aufzugs
  auf vorgenannter Entkopplungsmatte
- Im Dünnbett,
  aus weißem Natursteinkleber, C2 DIN EN 12004,
  nach Herstellervorgaben für Kalkstein geeignet,
  zur Verhinderung von Verfärbungen u. Ausblühungen,
  Untergrundvorbereitung n. Herstellervorgaben d. Klebesystems
- Im Quadratverband
  mit Kreuzfugen
- Ausführung in Aufzugskabine
Menge: 1,600 m2

**02.02.0121**
" Zulage Verfugung Epoxy

- in vorgenanntem Bodenbelag,
- Verfugung aus Epoxydharzmörtel, grau
- Abrechnung zusätzlich zur Hauptposition
Menge: 1,600 m2
DIN 276-1/12-2018: 353

**02.02.0122**
Verfugung Silikon, B 10 T 20 mm, Hinterfüllung, Boden

Gemäß "Grundbeschreibung Verfugung Silikon, Hinterfüllung",
zusätzlich gilt:

- über Bewegungsfugen zwischen Bodenbelägen,
  z.B. im Bereich von Tronsolen der Fertigteiltreppenläufe
- Untergrund Betonwerkstein
- Farbe grau
Menge: 8,000 m
DIN 276-1/12-2018: 353

*Hinweis*
SONSTIGES

**02.02.0123**
Oberfläche Betonwerkstein schleifen

- Oberflächenbehandlung durch feinschleifen
Menge: 2,000 m2
DIN 276-1/12-2018: 353

**02.02.0124**
Kante Betonwerkstein schleifen B bis 20 mm

- Oberflächenbehandlung durch feinschleifen
- Alle Einzellängen, auch an Kleinflächen
Menge: 5,000 m
DIN 276-1/12-2018: 353

**02.02.0125**
Ausklinkung Betonwerkstein, Abwicklung 5 bis 25cm

- Alle Schenkellängen bis Abwicklung 25cm
Menge: 10,000 St
DIN 276-1/12-2018: 353

**02.02.0126**
Ausklinkung Betonwerkstein, Abwicklung > 25 bis 100 cm

- Alle Schenkellängen bis Abwicklung 25cm
Menge: 5,000 St
DIN 276-1/12-2018: 353

#### 02.03 Titel 02.03. Sauberlauf

**02.03.0127**
Sauberlaufmatte Alu / Textil, H 22, L 1000, B 1500 mm

- Trägerprofile Aluminium,
  mit unterseitiger Trittschalldämmung,
- Textile Einlage aus Polyamidgarn,
  Klasse 33 gem DIN EN 1307 (starke gewerbliche Nutzung)
- Höhe ca. 22 mm
- Bewertungsgruppe Rutschgefahr R 12 ASR A1.5,
- Brandverhalten Cfl-s1 gem. EN 13501
- Farbe nach Musterkarte und Auswahl AN
- befahrbar mit Rollstühlen, Sackkarren etc.
- Verlegung in Aussparung im Fliesenboden
- inkl. Einbaurahmen Edelstahl V2A
Menge: 2,000 St
DIN 276-1/12-2018: 353

**02.03.0128**
Sauberlaufmatte Alu / Textil, H 22, L 1000, B 1600 mm

- Wie Vorposition, aber
- L 1000, B 1600 mm
Menge: 1,000 St
DIN 276-1/12-2018: 353

**02.03.0129**
Sauberlaufmatte Alu / Textil, H 22, L 2000, B 2100 mm

- Wie Vorposition, aber
- L 2000, B 2100 mm
Menge: 1,000 St
DIN 276-1/12-2018: 353

**02.03.0130**
" Zulage Ausklinkung

- in vorgenannter Sauberaufmatte
- bis 0,25 m2
- beliebige Schenkellängen
Menge: 8,000 St
DIN 276-1/12-2018: 353

**02.03.0131**
Versiegelung PU 2K wasserfest, 1,5 bis 4,2 m2

- Schichtdicke ca. 0,5mm
- dunkelgrau
- Ausführung unter vorbeschriebenen Sauberlaufmatten
- Untergrund Zementestrich
- alle Flächen von 1,5 bis 4,2 m2
Menge: 4,000 St
DIN 276-1/12-2018: 353

### 03 KAPITEL 03 - ARBEITEN GEGEN NACHWEIS

#### 03.01 Titel 03.01. Arbeiten gegen Nachweis

*Hinweis*
Verrechnungssätze für Löhne

Die Verrechnungssätze für die nachstehenden Lohn- und Berufsgruppen sind unaufgegliedert anzubieten.

In ihnen sind enthalten:

- Lohn- und Gehaltskosten,
- Lohn- und Gehaltsnebenkosten,
- Sozialkosten einschließlich Sozialkassenbeiträge,
- Gemeinkostenanteil,
- Gewinn
- An- und Abfahrt zu und von der Baustelle
- Kosten für benutzte Kleingeräte bis zu einem Neuwert von 2.500,- Euro.

Zuschläge zu den Verrechnungssätzen für vom Auftraggeber angeordnete oder zu vertretende Nacht-, Sonntags-, Feiertags- und Mehrarbeit (Überstunden) sind gesondert nachzuweisen; sie werden in Höhe der tariflichen Vereinbarung vergütet.

Für Nacht-, Sonntags- und Feiertagsarbeit wird als Zuschlag nur der Beitrag zur gesetzlichen Unfallversicherung vergütet. Für Mehrarbeit werden zusätzlich die Sozialkosten vergütet.

Beschäftigt der Bieter bei einer der nachstehenden Lohn-/Berufsgruppen keine Arbeitskräfte, hat er dies anzugeben und statt dessen den Einsatz möglichst gleichwertiger Arbeitskräfte anzubieten.

**03.01.0132**
An-/Abfahrt Montagekolonne

- inkl. Fahrzeug bis 3,5 to
- nur auf Anordnung der Objektüberwachung auszuführen
- nur für zusätzliche Leistungen nach Abschluss der
  Hauptleistungen abzurechnen
- nur abzurechnen, wenn die Leistungen vor Ort weniger
  als einen halben Arbeitstag in Anspruch nehmen und
  am selben Tag keine anderen Leistungen ausgeführt
  werden können
Menge: 1,000 St
DIN 276-1/12-2018: 353

**03.01.0133**
Vorarbeiter
Menge: 10,000 h
DIN 276-1/12-2018: 353

**03.01.0134**
Facharbeiter
Menge: 20,000 h
DIN 276-1/12-2018: 353

**03.01.0135**
Helfer
Menge: 20,000 h
DIN 276-1/12-2018: 353
